# GS MH-STYRUM
Angebotsaufforderung (GAEB DA XML 3.2, DA83)
Projekt: PRO_1506
Währung: EUR
Ausführungsbeginn: 09.12.2025
Ausführungsende: 09.06.2026
Erstellt mit: GXML Toolbox V3.3 R20220330, ORCA AVA 25.0.4 - Professional Edition 25.00.04, 25.09.2025

## ATV Trockenbauarbeiten
Geltungsbereich und Ausführungsgrundlage

Der sachliche Geltungsbereich ergibt sich aus der VOB Teil C, ATV/DIN 18340 Trockenbauarbeiten.

Die technische Ausführung ergibt sich aus den genannten Regelwerken. Ergänzend gelten die ATV DIN 18299 "Allgemeine Regelungen für Bauarbeiten", Abschnitte 1 bis 5,  sowie die für die Ausführung der Leistungen anzuwendenden Vorschriften und Normen, die anerkannten Regeln der Technik sowie die Herstellervorschriften. Bei Widersprüchen gehen die Regelungen der o. a. ATV DIN vor.

## Sicherheits- und Gesundheitsschutzkoordination
Der Bauherr setzt gemäß Baustellenverordnung einen Sicherheits- und Gesundheitsschutzkoordinator ein.

Der AN benennt nach Auftragserteilung unaufgefordert seinen verantwortlichen Bauleiter, Sicherheitsbeauftragten sowie einen ausgebildeten Ersthelfer, der auf der Baustelle eingesetzt werden muss. Es handelt sich dabei vorzugsweise um die auf der Baustelle für das Gewerk eingesetzten Poliere oder Kollonenführer. Nach Aufforderung durch den Sicherheits- und Gesundheitsschutzkoordinator ist vom Unternehmer für sich und seine Nachunternehmer der "Fragebogen für Unternehmer" komplett auszufüllen und zu überreichen. Vor Beginn der Arbeiten ist der Auftragnehmer verpflichtet eine Gefährdungsbeurteilung seiner Baustellentätigkeit durchzuführen und seine Mitarbeiter anhand dieser Analyse zu unterweisen.
Die Gefährdungsbeurteilung sowie die Unterweisungen sind auf der Baustelle vorzuhalten und werden bei Bedarf eingesehen. Alle im Rahmen der Baumaßnahme durchzuführenden Arbeiten sind von der Bauleitung des AG abzunehmen. Dazu hat die ausführende Firma einen verantwortlichen deutschsprachigen Bauleiter zu benennen und abzustellen, der während der gesamten Ausführungszeit vor Ort ist.

## Allgemeine Gleichwertigkeitsklausel
Allgemeine Gleichwertigkeitsklausel

Sofern in diesem Leistungsverzeichnis Produkte, Marken, Typenbezeichnungen oder Zertifikate genannt sind, dienen diese ausschließlich der technischen Beschreibung. Angebote mit gleichwertigen Produkten/Systemen sind zugelassen. Gleichwertigkeit ist durch technische Datenblätter, Prüfberichte und ggf. Zertifikate nachzuweisen, die die geforderte Leistung, Qualität und Normenkonformität belegen. Der Auftraggeber prüft die Gleichwertigkeit objektiv; eine Ungleichbehandlung findet nicht statt.

## Pflichten Abfallerzeuger
Mit Beauftragung der Leistungen sind sich Auftraggeber und Auftragnehmer einig, dass der Auftragnehmer Abfallerzeuger und Abfallbesitzer hinsichtlich der Abfälle ist und wird, die bei der Vertragserfüllung anfallen.

Der Auftragnehmer organisiert selbstständig und ohne Weisung durch den Auftraggeber die ordnungsgemäße Entsorgung der angefallenen gefährlichen und nichtgefährlichen Abfälle gemäß des zur Zeit gültigen Kreislaufwirtschaftsgesetzes. Mit der Angebotsabgabe erklärt der Auftragnehmer, dass sämtliche abfallrechtlichen Pflichten wie auch das Nachweisverfahren übernommen werden. Eine zusätzliche Vergütung für die Übernahme der Erzeugerpflichten erfolgt nicht. Der Auftragnehmer hat Entsorgungswege inkl. Abfallschlüssel, Abfallarten und - soweit prognostizierbar - Mengen in die Einheitspreise einzukalkulieren.

## 99 Trockenbauarbeiten 2

### Titel 01 Revisionsunterlagen

**01.1 Revisionsunterlagen**
*** Pauschalposition
Erstellen der Dokumentation (Revisionspläne, technische
Unterlagen und Dokumente etc.) gem. Vorgaben des AG.

Übergabe in digitaler Form und 2-fach in Papierform.
Die Papier sowie Digitalfassungen müssen vollständig und in allen Punkten identisch sein.

Die Revisionsunterlagen sind spätestens 2 Wochen vor Abnahme bei der Bauleitung des AG vorzulegen. Sollten die Unterlagen nach Prüfung durch die Bauleitung zur Abnahme nicht vollständig vorliegen, ist eine förmliche Abnahme nicht möglich.
Menge: 1,000 psch

### Titel 02 Vorbereitende Maßnahmen

**02.1 Baustelleneinrichtung**
*** Pauschalposition
Einrichten und Räumen der Baustelle mit An- und Abfuhr, sowie Vorhalten der zur Durchführung der nachstehend beschriebenen Arbeiten erforderlichen Hebewerkzeuge, Maschinen, Geräte, Werkzeuge für die Dauer der Arbeiten.
Menge: 1,000 psch

**02.2 Bauablaufplanung**
*** Pauschalposition
Ein kalenderunabhängiger Grobterminplan ist mit Angebotsabgabe einzureichen.

Nach der Vergabe ist ein verbindlicher Bauablaufplan der Arbeiten des AN anzufertigen und vorzulegen (3-fach in Papier, 1-fach digital). Vorlage an AG erfolgt spätestens innerhalb von 2 Wochen nach Beauftragung.

Die Ablauf-Planung beschreibt in einer verbindlichen zeitlichen Abfolge sämtliche Leistungen des AN´s. Einzeltermine sind mit der Bauleitung abzustimmen und an den Ablaufplan des AG anzupassen.

Der Terminplan dient ausschließlich als Auftragsausführungsbedingung und ist nicht als Eignungs- oder Zuschlagskriterium zu verstehen.
Menge: 1,000 psch

**02.3 Zuarbeiten SiGe-Plan**
*** Pauschalposition
Für die Erstellung und Fortschreibung des SiGe-Planes notwendige Gefährdungsbeurteilungen für alle eigenen Arbeiten erstellen und fortschreiben. Vorbereitende Arbeiten für die Herstellung des SiGe-Planes und der Sicherheitsunterweisungen ausführen. Sicherheits- unterweisungen mit eigenen Mitarbeitern und den Mitarbeitern der Nachunternehmen gem. einschlägigen Sicherheitsvorschriften (Regelwerke der BGR, STAFA, etc.) durchführen und dokumentieren.
Menge: 1,000 psch

**02.4 Prüfung und Dokumentation der vorh. Trockenbau-Vorleistungen**
*** Pauschalposition
Prüfung der vorhandenen Trockenbau-Vorleistungen (Wände, Decken, Unterkonstruktionen, Beplankungen) in allen zugänglichen Bereichen des Bauvorhabens.
Die Prüfung umfasst:
- Sichtprüfung aller bereits ausgeführten Bauteile auf Maßhaltigkeit, Ausführungsgüte und Konformität mit den anerkannten Regeln der Technik sowie den vertraglichen und planerischen Vorgaben.
- Erstellung einer Fotodokumentation mit eindeutiger Zuordnung zu den geprüften Bereichen.
- Schriftliche fachliche Einschätzung zu Art und Umfang ggf.festgestellter Mängel, fehlender Leistungen oder notwendiger Nacharbeiten

- Kennzeichnung festgestellter Mängel vor Ort (z. B. Markierung).
- Übergabe des Prüfberichts in digitaler Form an Bauleitung/AG.

Grundlage:  einschlägige Normen
  (z. B. DIN 18340, DIN 18181 ff.)
  und Planungsunterlagen.  Siehe auch Vorbemerkungen

Abrechnung:  pauschal für das gesamte Gebäude.
Menge: 1,000 psch

**02.5 vorh. Trennfix entfernen**
Bauseits vorhandene Trennfixstreifen an zuvor fertiggestellten Bereichen entfernen und entsorgen.
Menge: 500,000 m

**02.6 Aufmaß für Brandschutzmaßnahmen im Keller**
*** Pauschalposition
Aufwand für ein örtliches Aufmaß zur Erfassung der auszuführenden Brandschutzarbeiten an Stahlträgern und Decken

Ausführungsort:  Raum G- 1.14, G -1.15

Kumulierte Raumgröße:  28 m²
Menge: 1,000 psch

**02.7 Koordination und Mitwirken an notwendigen Auftaktgesprächen mit den Schnittstellengewerken im Rahmen von Ortsterminen**
Koordination und Mitwirken an notwendigen Auftaktgesprächen mit den Schnittstellengewerken im Rahmen je eines Ortstermins
Menge: 3,000 St

### Titel 03 Arbeitsgerüste

**03.1 Stellung Gerüst Innenbereich, Arbeitshöhen > 3,50-4,00 m**
Stellung, Betreiben und Abbauen von Arbeits- und Schutzgerüsten für Arbeitshöhen > 3,50 bis 4,50 m Höhe, als Rollgerüste o. ä. Erforderliche Bestandteile des Gerüstes sind gemäß UVV der BG Bau vorzusehen.

Deckenhöhe: > 3,50 m bis 4,00 m

Fläche > 3,50 m: 1.440 m²

Ausführungsort: EG komplett,
  OG komplett mit Ausnahme
  von Bauteil 1899

Das Gerüst, seine Aufstellung und sein Betrieb hat den UVV zu entsprechen.

Abrechnung nach Grundfläche.
Menge: 1440,000 m²

**03.2 Stellung Gerüst Treppenhaus, Arbeitshöhen > 3,50-8,00 m**
Stellung, Betreiben und Abbauen von Arbeits- und Schutzgerüsten für Arbeitshöhen > 3,50 m. Erforderliche Bestandteile und Fügung des Gerüstes gemäß UVV der BG Bau. Für Arbeiten in Treppenhäusern auf geraden und schrägen Flächen aufstellen.

Deckenhöhe:  > 3,50  bis 8,00 m

Das Gerüst, seine Aufstellung und sein Betrieb hat den UVV zu entsprechen.

Abrechnung nach anteiliger Grundfläche der Treppenhausgeschosse.
Menge: 19,950 m²

### Titel 04 Vertikaler Trockenbau

#### Bereich 04.01 Trockenbauwände

**04.01.1 Vorh. kleinflächige Leichtbauwände einseitig 2-lagig beplanken, GKB, Q3**
*** Bezugsbeschreibung
Nichttragende Trennwand, innen, nach DIN 4103-1, Metall-Doppelständerwerk als zweiseitig doppelt beplankte Montagewand fertigstellen.

Die Leichtbauwände sind nach aktuellen Bauzustand einseitig beplankt vorzufinden.

Technische Anforderungen :
Schallschutz:  DIN4109-1, R´w,R = 47 dB
Beplankung:  GKB, 2-mal 12,5 mm,
  (einseitig vorhanden)
Wandstärke: 12,5 cm
Dämmung:  WLG 040, d = 60 mm, zweimal
Wandhöhe:  bis 2,65 m, raumhoch
Qualität:  Q 3 gemäß DIN 18181
  mit Malerflies auszuführen
Ständerabstand: 625 mm, inkl. vertikaler
  Profilverlängerung (vorhanden)

Konstruktion (vorhanden):
Ausführung mit Unterkonstruktion aus verzinkten Stahlblechprofilen nach DIN 18182-1, Metallständer CW 75, Boden und Deckenanschlüsse mit Randprofilen UW 75/40. Befestigung mit bauaufsichtlich zugelassenen Befestigungs- mitteln.
Ausbildung zur Aufnahme von Handwaschbecken mit verstärkten Profilen. Montage  der UA-Profile nach  Abstimmung mit der Bauleitung.

Dämmung:
Dämmschicht aus Mineralwolle nach DIN EN 13162,
Dicke 60 mm, Wärmeleitfähigkeit Lambda ≤ 0,040 W/(mK), längenbezogener Strömungswiderstand nach DIN EN 29053:
r ≥ 5 kPa·s/m², einlagig, dicht stoßen, abrutschsicher verlegen.

Anschlüsse:
Anschlüsse seitlich und auf Boden in starrer Ausführung mit Trennwandkitt und Trennstreifen hinterlegt, sowie erforderlicher Fugenverspachtelung nach Herstellervorgaben.

Beplankung:(einseitig vorhanden)
Beplankung, beidseitig aus Gipsplatten,
je 2x 12,5 mm GKB gem. DIN 18180 bzw. A gem. DIN EN 520, zweilagig, Plattendicke  2 x 12,5 mm, Verarbeitung gemäß DIN 18181. Eine Seite der Beplankung ist bauseits vorhanden.

Oberfläche:
Verspachtelung der Gipsplatten gemäß Merkblatt Nr. 2 des Bundesverbandes der Gipsindustrie e.V., Qualitätsstufe Q3, Verarbeitung gemäß DIN 18181, incl. Aufbringen Malerflies,
ab OK.Türrahmen.

Liefern und gemäß Herstellerangaben montieren.

Einbauort:  Raum G -1.13
Menge: 9,143 m²

**04.01.2 Vorh. kleinflächige F90-Leichtbauwände einseitig 2-lagig beplanken, GKF, Q3**
*** wie Position 04.01.1
Feuerwiderstandsdauer 90 Minuten

Einbauort:  G -1.01 / G -1.02
Menge: 2,200 m²

#### Bereich 04.02 Vorsatzschalen

**04.02.1 Vorsatzschale in Raumecke einzubauen nach Angaben der**
*** Bezugsbeschreibung
Vorsatzschale in Raumecke einzubauen nach Angaben der Planung AR_5_SO_DE_801_0..

Einseitig beplankte leichte Vorsatzschale nach DIN 4103-1 zur  Leitungsführung und Montagewand für Waschtisch, 2-lagig beplankt mit imprägnierter Gipsbauplatte GKBI 12,5 mm.
2-seitig, L-Form

Technische Anforderungen :
Schallschutz:  Bewertetes Schalldämm-Maß
  DIN4109-1, R´w,R = 47 dB
Beplankung:  GKBI, 2 x 12,5 mm
Tiefe Vorsatzschale: 17,5 cm
Dämmung:  WLG 040, d= 40 mm,
Wandhöhe:  bis 3,58 m, raumhoch
Qualität:  Vorsatzwand ist im Bereich ohne
  Fliesenspiegel (ab OK Tür) in Q 3,
  gemäß DIN 18181auszuführen
Ständerabstand: nach Erfordernis,
  inkl. vertikaler Profilverlängerung

Konstruktion:
Ausführung mit Unterkonstruktion aus verzinktem Stahlblechprofilen DIN 18182-1, Metallständer CW 50, Boden und Deckenanschlüsse mit Randprofilen UW 50/40. Befestigung mit bauaufsichtlich zugelassenen Befestigungsmitteln.
Es sind  UA-Profile für Waschtische nach Angaben der Planung und auf Anweisung der Bauleitung einzubauen.

Dämmung:
Dämmschicht aus Mineralwolle nach DIN EN 13162,
Dicke 40 mm, Wärmeleitfähigkeit Lambda ≤ 0,040 W/(mK), längenbezogener Strömungswiderstand nach DIN EN 29053:
r ≥ 5 kPa·s/m², einlagig, dicht stoßen, abrutschsicher verlegen.

Anschlüsse:
Herstellen sämtlicher Wandanschlüsse an Stahlbeton- und Mauerwerkswände. Anschlüsse starr, mit Trennwandkitt und Trennstreifen hinterlegt, sowie erforderlicher Fugenverspachtelung nach Herstellervorgaben.
1 Seite freistehend, 1 Außenecke (Eckschutzschienen nach separater Abrechnungsposition)

Beplankung:
Beplankung einseitig (+ Eckausbildung), zweilagig aus GKBI-Platten DIN 18180, Plattendicke 12,5 mm, Verarbeitung gemäß DIN 18181, Befestigung nach DIN 18182-2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Wandhöhen: bis 4,00 m

Liefern und gemäß Herstellerangaben montieren.

Einbauort: G 0.13, G 0.22, G.1.11, G 1.15
Menge: 18,636 m²

**04.02.2 Zulage zur Pos. 04.02.01: Kleinflächen < 5,00 m²**
Menge: 4,000 St

**04.02.3 Abkastung an EG Fensterpfeilern, 3-seitig, 1-lagig GKFI, Q3, für vertikale Heizungsleitungen**
*** Bezugsbeschreibung
Vorsatzschale an Fensterpfeilern einzubauen nach örtlicher Absprache mit der Bauleitung.

Einseitig beplankte leichte Vorsatzschale zur  Leitungsführung, 1-lagig beplankt mit imprägnierter Multifunktionsbauplatte mit Hartgipskern und Glasfaserarmierung GKFI 12,5 mm.
3-seitig, U-Form

Technische Anforderungen :
Schallschutz
Beplankung:  GKFI, 1 x 12,5 mm
Tiefe Vorsatzschale:  20 cm
Dämmung:  -
Abwicklung  ca. 80 cm
Wandhöhe:  bis 3,58 m, raumhoch

Qualität:  Vorsatzwand ist in Q 3,
  gemäß DIN 18181
  auszuführen,
Ständerabstand: nach Erfordernis,
  inkl. vertikaler Profilverlängerung,

Konstruktion:
Ausführung mit Unterkonstruktion aus verzinktem Stahlblechprofilen DIN 18182-1, Metallständer CW 50, Boden und Deckenanschlüsse mit Randprofilen UW 50/40. Befestigung mit bauaufsichtlich zugelassenen Befestigungsmitteln.

Anschlüsse:
Boden:  schwimmender Estrich
Decke  GK-Fries
Wände  Stahlbeton + MW, verputzt
Anschlüsse mit Trennwandkitt und Trennstreifen hinterlegt, sowie erforderlicher Fugenverspachtelung nach Herstellervorgaben.
2 Außenecken (Eckschutzschienen nach separater Abrechnungsposition)
Die Abkastung muss an die vorh. Fensterbank angepasst werden.

Beplankung:
Beplankung einseitig (+ Eckausbildung), einlagig aus GKFI-Platte DIN 18180, Plattendicke 12,5 mm, Verarbeitung gemäß DIN 18181, Befestigung nach DIN 18182-2.
GK ist über die Stütze bis an das Fenster heranzuführen.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Liefern und gemäß Herstellerangaben montieren.

Einbauort:  G 0.05, G 0.06
Menge: 4,000 St

**04.02.4 Halbhohe Abkastung an OG Fensterpfeilern, 4-seitig, 1-lagig GKFI, Q3, für Heizungsleitungen im bodennahen Bereich**
*** wie Position 04.02.3
Wandhöhe:  bis 1,02 m (UK Fensterbank),
  oberseitig horizontal geschlossen
Einbauort:  G 1.05, G 1.06
Menge: 4,000 St

**04.02.5 Abkastung in Raumecke EG, 2-seitig, 1-lagig GKFI, Q3, für vertikale Heizungsleitungen**
Vorsatzschale in Raumecke einzubauen nach örtlicher Absprache mit der Bauleitung

Einseitig beplankte leichte Vorsatzschale zur  Leitungsführung, 1-lagig beplankt mit imprägnierter Multifunktionsbauplatte mit Hartgipskern und Glasfaserarmierung GKFI 12,5 mm.
2-seitig, L-Form

Technische Anforderungen :
Schallschutz : -
Beplankung:  GKFI, 1 x 12,5 mm
Tiefe Vorsatzschale:  20 cm
Dämmung:  -
Abwicklung  ca. 50 cm
Wandhöhe:  bis 3,58 m, raumhoch

Qualität:  Vorsatzwand ist in Q 3,
  gemäß DIN 18181
  auszuführen,
Ständerabstand: nach Erfordernis,
  inkl. vertikaler Profilverlängerung,

Konstruktion:
Ausführung mit Unterkonstruktion aus verzinktem Stahlblechprofilen DIN 18182-1, Metallständer CW 50, Boden und Deckenanschlüsse mit Randprofilen UW 50/40. Befestigung mit bauaufsichtlich zugelassenen Befestigungsmitteln.

Anschlüsse:
Boden:  schwimmender Estrich
Decke  GK-Fries
Wände  Stahlbeton + MW, verputzt
Anschlüsse mit Trennwandkitt und Trennstreifen hinterlegt, sowie erforderlicher Fugenverspachtelung nach Herstellervorgaben.
2 Außenecken (Eckschutzschienen nach separater Abrechnungsposition)
Die Abkastung muss an die vorh. Fensterbank angepasst werden.

Beplankung:
Beplankung einseitig (+ Eckausbildung), einlagig aus GKFI-Platte DIN 18180, Plattendicke 12,5 mm, Verarbeitung gemäß DIN 18181, Befestigung nach DIN 18182-2.
GK über die Stütze bis an das Fenster heranführen.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Liefern und gemäß Herstellerangaben montieren.

Einbauort:  G 0.04
Menge: 1,000 St

**04.02.6 Halbhohe Abkastung in Raumecke OG, 3-seitig, 1-lagig GKFI, Q3, für vertikale Heizungsleitungen**
Vorsatzschale in Raumecke einzubauen nach örtlicher Absprache mit der Bauleitung
Einseitig beplankte leichte Vorsatzschale zur  Leitungsführung, 1-lagig beplankt mit imprägnierter Multifunktionsbauplatte mit Hartgipskern und Glasfaserarmierung GKFI 12,5 mm.
3-seitig, L-Form,oberseitig geschlossen.

Technische Anforderungen :
Schallschutz  -
Beplankung:  GKFI, 1 x 12,5 mm
Tiefe Vorsatzschale:  20 cm
Dämmung:  -
Abwicklung  50 cm
Wandhöhe:  bis 1,02 m, UK Fensterbank

Qualität:  Vorsatzwand ist in Q 3,
  gemäß DIN 18181
  auszuführen,
Ständerabstand: nach Erfordernis,
  inkl. vertikaler Profilverlängerung,

Konstruktion:
Ausführung mit Unterkonstruktion aus verzinktem Stahlblechprofilen DIN 18182-1, Metallständer CW 50, Boden und Deckenanschlüsse mit Randprofilen UW 50/40. Befestigung mit bauaufsichtlich zugelassenen Befestigungsmitteln.

Anschlüsse:
Boden:  schwimmender Estrich
Decke  GK-Fries
Wände  Mauerwerk
Anschlüsse mit Trennwandkitt und Trennstreifen hinterlegt, sowie erforderlicher Fugenverspachtelung nach Herstellervorgaben.
1 Außenecke vertikal, 2 Außenecken horizontal  (Eckschutzschienen nach separater Abrechnungsposition)

Beplankung:
Beplankung einseitig (+ Eckausbildung), einlagig aus GKFI-Platte DIN 18180, Plattendicke 12,5 mm, Verarbeitung gemäß DIN 18181, Befestigung nach DIN 18182-2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Liefern und gemäß Herstellerangaben montieren.

Einbauort:  G 1.03, G 1.10, G. 1.12
Menge: 3,000 St

**04.02.7 Rückversetzte Abkastung in Heizkörpernischen, 2-seitig, 1-lagig GKFI, Q3, für horizontale Heizungsleitungen**
Vorsatzschale links und rechts in den Heizkörpernischen an die Abkastungen der Pfeiler anschließend einzubauen nach örtlicher Absprache mit der Bauleitung.

Einseitig beplankte leichte Vorsatzschale zur  Leitungsführung, 1-lagig beplankt mit imprägnierter Multifunktionsbauplatte mit Hartgipskern und Glasfaserarmierung GKFI 12,5 mm.
Die Abkastung ist ca. 5 cm vor den Thermostaten endend auszuführen.

Die Vorderkante der Abkastung soll flächenbündig mit der Innenseite der Außenwand sein.
2-seitig, L-Form

Technische Anforderungen :
Schallschutz  -
Beplankung:  GKFI, 1 x 12,5 mm
Tiefe Vorsatzschale:  ca. 10-15 cm
  (bündig mit der Wandinnenseite)
Dämmung:  -
Abwicklung  ca. 55 cm
Wandhöhe:  ca. 70 cm

Qualität:  Vorsatzwand ist in Q 3,
  gemäß DIN 18181
  auszuführen,
Ständerabstand: nach Erfordernis,
  inkl. vertikaler Profilverlängerung,

Konstruktion:
Ausführung mit Unterkonstruktion aus verzinktem Stahlblechprofilen DIN 18182-1, Metallständer CW 50, Boden und Deckenanschlüsse mit Randprofilen UW 50/40. Befestigung mit bauaufsichtlich zugelassenen Befestigungsmitteln.

Anschlüsse:
Boden:  schwimmender Estrich
Decke  Mauerwerk (OK Heizkörpernische)
Wände  Vorsatzschale GK
  (Abkastung Fensterpfeiler)
Anschlüsse mit Trennwandkitt und Trennstreifen hinterlegt, sowie erforderlicher Fugenverspachtelung nach Herstellervorgaben.
1 Außenecke (Eckschutzschienen nach separater Abrechnungsposition)
Ausklinkung der Heizungsrohre in separater Abrechnungsposition

Beplankung:
Beplankung einseitig (+ Eckausbildung), einlagig aus GKFI-Platte DIN 18180, Plattendicke 12,5 mm, Verarbeitung gemäß DIN 18181, Befestigung nach DIN 18182-2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Liefern und gemäß Herstellerangaben montieren.

Einbauort:  G -1.12, G 0.05, G 0.06, G 1.04,
  G 1.05, G 1.06, G 0.04, G -1.11
Menge: 24,000 St

**04.02.8 Abkastung an UG-Fensterpfeilern, 3-seitig, 1-lagig GKFI, Q3, für vertikale Heizungsleitungen**
*** wie Position 04.02.3
Wandhöhe:  bis 2,65 m, raumhoch
Tiefe Vorsatzschale:  10 cm
Einbauort:  G -1.12
Menge: 2,000 St

**04.02.9 Abkastung an UG WC-Fensterpfeilern, 3-seitig, 2-lagig GKBI, Q3, für vertikale Heizungsleitungen und Kabinentrennwand**
*** wie Position 04.02.3
Beplankung:  GKBI, 2-lagig, d = 12,5 mm

Zusätzlich:  Einbau von UA-Profil zur Befestigung
  von Kabinentrennwänden
  (Abrechnung in separater Position)

Einbauort:  G -1.11
Menge: 1,000 St

**04.02.10 Abkastung an UG WC-Fensterpfeilern, 3-seitig, 2-lagig GKBI, Q3, für Kabinentrennwand, ab OK BRH**
Einseitig beplankte leichte Vorsatzschale zur  Leitungsführung, 2-lagig beplankt mit imprägnierter Gipsbauplatte GKBI 12,5 mm.
3-seitig, U-Form

Technische Anforderungen :
Schallschutz  -
Untere Beplankung: GKBI, 2-lagig, D = 12,5mm
Tiefe Vorsatzschale: flächenbündig mit VK Fensterbank
Dämmung:  -
Abwicklung  ca. 80 cm
Wandhöhe:  von 0,82 bis 2,65 m
  (1,83m) raumhoch

Qualität:  Vorsatzwand ist in Q 3,
  gemäß DIN 18181 auszuführen,
Ständerabstand: nach Erfordernis,
  inkl. vertikaler Profilverlängerung,

Konstruktion:
Ausführung mit Unterkonstruktion aus verzinktem Stahlblechprofilen DIN 18182-1, Metallständer CW 50, Boden und Deckenanschlüsse mit Randprofilen UW 50/40. Befestigung mit bauaufsichtlich zugelassenen Befestigungsmitteln.
Einbau von UA-Profil zur Befestigung von Kabinentrennwänden (Abrechnung in separater Position)

Anschlüsse:
Boden:  Mauerwerk verputzt (OK Fensterbank)
Decke  Stahlbeton
Wände  Stahlbeton + MW, verputzt
Anschlüsse mit Trennwandkitt und Trennstreifen hinterlegt, sowie erforderlicher Fugenverspachtelung nach Herstellervorgaben.
2 Außenecken (Eckschutzschienen nach separater Abrechnungsposition)
Die Abkastung beginnt am unteren Ende auf der OK der massiven Fensterbrüstung und wird flächenbündig hochgeführt

Beplankung:
Beplankung einseitig (+ Eckausbildung), zweilagig aus 2x GKBI-Platten DIN 18180, Plattendicke 12,5 mm, Verarbeitung gemäß DIN 18181, Befestigung nach DIN 18182-2.
2. Lage über die Stütze bis an das Fenster heranführen.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Liefern und gemäß Herstellerangaben montieren.

Einbauort:  G -1.09
Menge: 1,000 St

**04.02.11 Zulage zu 04.02.08/09/10: Deckenkoffer, 4-seitig**
Kleinteiliger, vierseitige Deckenkoffer, Kantenlänge 40x20 mit Versprung im Deckenanschluss, mit Anschluss an Abkastung darunter, zur Verkleidung des Rohrknies der Heizungsleitungen
Menge: 3,000 St

**04.02.12 Trockenputz UG WC, GKBI an zurückversetzten Fensterlaibungen, Q3**
Trockenputz als Wandbekleidung an Wänden/ Laibungen, Tiefe in cm 20, Einbauhöhe in m 0,82 - 2,65 (183 cm)

Trockenputz aus Gipsplatten DIN 18180 bzw. Typ H2 EN 520: Ausbauplatte GKB imprägniert,
Plattendicke 12,5 mm, Verarbeitung gemäß DIN 18181.

Ansetzen im Dünnbettverfahren auf ebenem Untergrund,
Fugenfüller Leicht / Flexkleber Multi * ohne mittlere Längsbahn.

Verspachtelung der Gipsplatten gemäß Merkblatt Nr. 2 des Bundesverbandes der Gipsindustrie e.V. Qualitätsstufe Q3
Verarbeitung gemäß DIN 18181. Spachtelmaterial gemäß DIN EN 13963, Typ 4B bzw. Typ 3B, emissionsarm (AgBB/DIBt-konform) - Fabrikat frei, gleichwertig.

Erschwerte Bedingungen aufgrund beengter Einbausituation gemäß Foto

Einbauort:  G -1.09, G -1.11
Menge: 4,000 St

**04.02.13 Trockenbau-Vorsatzschale, 2-lagig, Q3, TRH + Flure**
Trockenbau-Vorsatzschale, 2-lagig
Liefern und Einbauen einer zweiagigen Vorwand-Installationswand als vollständige Bekleidung der Innenwände.
Bestehend aus Unterkonstruktion gemäß Herstellerdetail mit Beplankung aus Gipskartonplatten.

Technische Anforderungen:
Untere Beplankung: GKB, 1-mal, d = 12,5 mm
Äußere Beplankung: Imprägnierte Multifunktionsplatte mit
  Hartgipskern und Glasfaserarmierung
  GKFI, 1-mal, d = 12,5 mm
Konstruktionstiefe:  minimal erforderliches Maß zur
  lotrechten Anbringung,
  "So gering wie möglich"
Einbauhöhe:  bis ca. 3,25m ab OKFF
  OK Vorsatzschale = bis UK
  abgehängter Decke
Ebenheitstoleranz:  Die Ebenheitstoleranz nach DIN
  18202 ist einzuhalten. Es gelten die
  Werte für flächenfertige Wände,
  Tab. 3, Zeile 2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Konstruktion:
Unterkonstruktion wandhängend, keine mechanische
Verbingung zum Fußboden!
Direktabhänger als Wandhalter mit Dichtband an Wand befestigt. Die Befestigungsmittel sind auf die Art der Mauerziegel abzustimmen und einzukalkulieren. Profile CD 60/27 vertikal montiert, Achsabstand 625 mm, inkl.
vertikaler Profilverlängerung als vertikale Metallständer,
bestehend aus verzinkten Stahlblechprofilen nach DIN 18182-1.

Oberer Abschluss
Anschluss an UK Deckenfries der freitragenden AHD
Oberer Abschluß mit horizontalem Randprofil, UD-Profil
KEINE Lastübertragung in die AHD!

Bodenanschluss
Oberer und unterer Abschluß mit horizontalem Randprofil, UD-
Profil. Entkopplung zum vorhandenen Estrich. Befestigung
ausschließlich an Wand, keine mechanische Verbindung zum Boden!
Es ist vor der Beplankung ein Randstreifen zu unterlegen als
Abstandshalter zum Estrich.
Kantenausbildung der herzustellenden Außenecken mit
Einbeziehung von Eckschutzprofilen.
Das Anarbeiten an den Treppenverlauf ist einzukalkulieren.

Putzprofile
Erforderliche Profile wie Eckschutzprofile (Massen separat abgerechnet), Anputzprofile und
Anputzleisten sind in das Putzsystem einzuarbeiten.

Art des Untergrundes: Mauerwerk, Vollziegel (Mz)
nicht verputzt

Wandhöhen: bis 8,00 m
  (höchste Stelle vom unteren
  Treppenabsatz bis zur UKD)
  bis 3,25 m (im Regelfall)

Liefern und gemäß Herstellerangaben montieren.

Einbauort:  G 0.01, G 1.01, G 0.11
Menge: 154,525 m²

**04.02.14 Zulage zu Pos. 04.02.13: Wandanschluss an MW, verputzt**
*** Bezugsbeschreibung
Herstellen der Wandanschlüsse der Vorsatzschale im Treppenraum an die verputzte Innenseite der Mauerwerkswände (Außenwände)

Höhe:  bis 5,30 m
  (höchste Stelle vom Treppenpodest)
  bis 3,25 m (im Regelfall)

Einbauort:  G 0.01, G 1.01
Menge: 15,000 m

**04.02.15 Zulage zu Pos. 04.02.13: Wandanschluss an GKF (F90)**
*** wie Position 04.02.14
Herstellen der Wandanschlüsse der Vorsatzschale im Treppenraum an die F90-Trockenbauwände zu den angrenzenden Fluren

Höhe:  bis 3,25 m
Einbauort:  G 0.01, G 1.01
Menge: 30,000 m

**04.02.16 Zulage zu Pos. 04.02.13: Entfernen des Handlaufes**
Entfernen und Entsorgen des Stahlhandlaufes im Treppenraum Notwendiges Werkzeug (z.B: Flex) ist zu berücksichtigen.
Der Handlauf ist mit vier Haltern im Mauerwerk verankert.

Abrechnung pro m/Handlauflänge

Ort:  G 0.01
Menge: 4,000 m

**04.02.17 Stahlstützen-Bekleidung, vierseitig, F-90, HEA ~ 120, TRH**
Stahlträger-Bekleidung mit Feuerschutzplatten

Brandschutztechnische Anforderungen an die Bekleidung,
Feuerwiderstandsklasse 90 Minuten nach DIN EN 13381-4.

Verwendete Profilart nach DIN EN 10025-1: IPE 120, Profilhöhe 120 mm. (näherungsweise)

Ausführung ohne Unterkonstruktion, vierseitig mit nicht brennbaren, faserverstärkten Gipsplatten GM-F gem. DIN EN 15283-1 Brandverhalten A1 DIN EN 13501-1:
Plattendicke 20+20 mm, Achsabstand max. 600 mm, zweilagig, Plattenstoß stumpf stoßen. Fehlstellen mit systemzugelassenem Spachtel schließen. Befestigung aller Beplankungslagen mit Stahlklammern nach DIN 18182-2 bzw. DIN EN 14566 mit Stahldrahtdurchmesser = 1,34 mm oder mit bauaufsichtlich zugelassenen Befestigungsmitteln

Qualität:
 Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Liefern und Montage gemäß Herstellerangaben

Einbauort:  G 0.01,unterhalb der Treppe

Abrechnung pro Meter Stahlträgerlänge
Menge: 2,500 m

**04.02.18 Fertigstellen vorh. Vorsatzschale gem. Foto, GKBI Q3**
*** Pauschalposition
*** wie Position 04.02.1
Fertigstellen Beplankungs-  (GKBI), und Spachtel- und Schleifarbeiten (Q3) gemäß Foto.
Abrechnung der Eckschutzschienen in separater Position

Einbauort: G -1.07
Menge: 1,000 psch

**04.02.19 Sonderkonstruktion Blendrahmenverkleidung als Vorsatzschale**
Einseitig beplankte leichte Vorsatzschale mit Direktabhängern,
Umlaufende Verkleidung der bauseits vorhandenen Aluminiumblendrahmen in Vorwandmontage, 2-lagig beplankt mit Gipsbauplatte GKB 12,5 mm.
2-seitig, L-Form

Technische Anforderungen :
Schallschutz:  -
Beplankung:  GKB, 2 x 12,5 mm
Tiefe Vorsatzschale: 9 cm
Breite der Vorsatzschale: ca. 15 cm, umlaufend
Dämmung:  -
Qualität:  Vorsatzwand ist in Q 3,
  gemäß DIN 18181 auszuführen
Ständerabstand: -

Konstruktion:
Ausführung mit Unterkonstruktion aus verzinktem Stahlblechprofilen DIN 18182-1, Metallständer UA 50/40 (separate Position) mit Direktabhängern am Mauerwerk montiert.

Dämmung:  -

Anschlüsse:
Herstellen sämtlicher Wandanschlüsse an Mauerwerkswände. Anschlüsse starr, mit Trennwandkitt und Trennstreifen hinterlegt, sowie erforderlicher Fugenverspachtelung nach Herstellervorgaben.
1 Seite freistehend, 1 Außenecke (Eckschutzschienen nach separater Abrechnungsposition)

Die zweite Lage GK soll den Blendrahmen der Türe ca. 15 mm überlappen und als Übergang ein Einfassprofil eingearbeitet werden.

Beplankung:
Beplankung einseitig (+ Eckausbildung), zweilagig aus GKB-Platten DIN 18180, Plattendicke 12,5 mm, Verarbeitung gemäß DIN 18181, Befestigung nach DIN 18182-2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Wandhöhe:  bis 2,26 m

Liefern und gemäß Herstellerangaben montieren.

Einbauort: G 0.17, G -1.02

Abrechnung nach lfm linearer Türabwicklung
Menge: 11,060 m

#### Bereich 04.04 Öffnungen in Wänden

**04.04.1 Aussparungen in GK-Wänden, rund, Durchmesser 30 bis 130 mm**
Kreisrunde durchgehende Öffnungen in den GK-Wänden und Installationswänden herstellen für die Durchführung von TGA-Leitungen. gemäß Ausführungsplanung und nach Abstimmung mit der TGA, im Zuge der normalen Beplankungsarbeiten.

Durchmesser: 30 bis 130 mm
Menge: 68,000 St

**04.04.2 Zulage zu 04.04.01: Einarbeitung vorh. Heizungsleitungen**
Zulage zu den runden Aussparungen der Vorposition:
Anarbeiten der bauseits vorhandenen Heizungsleitungen der Abkastungen in den Heizkörpernischen der Klassenräume, sodass später nur ein kreisrundes Loch zu sehen ist.
Menge: 48,000 St

**04.04.3 Schalter / Steckdosenausschnitte**
Schalter- oder Steckdosenausschnitte in Trennwänden und Vorsatzschalen, mit oder ohne Brandschutzanforderung, mit einem Durchmesser von 68 mm einmessen und herstellen gemäß Angaben des Elektrofachplaners.
Menge: 6,000 St

**04.04.4 Anlegen von Türöffnungen in 2-lagiger Vorsatzschale 1,12 x 2,26**
*** Bezugsbeschreibung
Anlegen von Türöffnungen in 2-lagiger Vorsatzschale im Zuge der normalen Beplankungsarbeiten.
Herstellen der Laibungsanschlüsse in separater Position.

Abmessungen: 1,12 x 2,26
Einbauort:  G 0.01, G 1.01, G 0.11, G -1.13
Türnummer:  T 1.01-2
  T 0.01-3
  T 0.01-2
  T 1.01-2
  T - 1.13-2

Abrechnung pro Stk.
Menge: 6,000 St

**04.04.5 Anlegen von Türöffnungen in 2-lagiger Vorsatzschale 1,90 x 2,26**
*** wie Position 04.04.4
Abmessungen: 1,90 x 2,26
Einbauort:  G -1.02
Türnummer:  T - 1.01-1
Menge: 1,000 St

**04.04.6 Nachtr. Ablängen von Türöffnungen in 2-lagiger Vorsatzschale**
Ablängen von Türöffnungen in 2-lagiger Vorsatzschale nachträglich. Bauseits sind die ungefähren Öffnungen angelegt. Diese müssen auf das korrekte Anschlussmaß zurückgeschnitten werden
Herstellen der Laibungsaanschlüsse in separater Position.

Einbauort:  G 0.02, G 0.11
Türnummer:  T 0.02-7, T 0.22-1

Abrechnung pro lfm Schnittlänge
Menge: 10,810 m

**04.04.7 Nachtr. Ablängen von Türöffnungen in 1-lagiger Vorsatzschale**
Ablängen von Türöffnungen in 1-lagiger Vorsatzschale nachträglich. Bauseits sind die ungefähren Öffnungen angelegt. Diese müssen auf das korrekte Anschlussmaß der bauseits vorhandenen Türzargen zurückgeschnitten werden
Herstellen der Laibungsaanschlüsse in separater Position.

Einbauort:  G 0.09, G 0.22, G 1.15, G 1.14,
  G 1.12, G 1.11
Türnummer:  T 0.02-7
  T 0.22-1
  T 0.01-2
  T 1.01-2
  T 1.16-3
  T 1.15-2
  T 1.15-1
  T 1.11-1

Abrechnung pro lfm Schnittlänge
Menge: 45,800 m

**04.04.8 Öffnungen in 1-lagiger Vorsatzschale GKFI schließen, bis 1,50 m²**
Schließen einer Öffnung in einer 1-lagigen Vorsatzschale / Trockenbauwand, bestehend aus Unterkonstruktion gemäß Herstellerdetail mit Beplankung aus Gipskartonplatten.

Technische Anforderungen:
Beplankung:  Imprägnierte Multifunktionsplatte mit
  Hartgipskern und Glasfaserarmierung
  GKFI, 1-mal, d = 12,5 mm
Ebenheitstoleranz:  Die Ebenheitstoleranz nach DIN
  18202 ist einzuhalten. Es gelten die
  Werte für flächenfertige Wände,
  Tab. 3, Zeile 2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Öffnungsgröße < 1,50 m²

Liefern und gemäß Herstellerangaben montieren.

Einbauort:  G 0.09
Menge: 1,000 St

**04.04.9 Auskleidung der Türlaibungen, 1x GKFI, beidseitiger Anschluss bis 60cm**
Seitliche Auskleidung der Laibungen und Stürze von Türöffnungen mit in einer 1-lagigen Gipskartonplatte.

Technische Anforderungen:
Beplankung:  Imprägnierte Multifunktionsplatte mit
  Hartgipskern und Glasfaserarmierung
  GKFI, 1-mal, d = 12,5 mm
Ebenheitstoleranz:  Die Ebenheitstoleranz nach DIN
  18202 ist einzuhalten. Es gelten die
  Werte für flächenfertige Wände,
  Tab. 3, Zeile 2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Laibungstiefe:  bis 60 cm

Anschlüsse:  außen beidseitig an
  GK-Vorsatzschale,
  mittig beideseitiger Anschluss an
  vorh. Stahleckzarge

Rückschneiden der vorhandenen Beplankungen in separater Abrechnungspos.

Einbau von Eckschutzschienen in separater Abrechnungsposition.

Liefern und gemäß Herstellerangaben montieren.

Einbauort:  T 1.01-2
  T 0.01-3
  T 0.02-7
  T 0.22-1
  T 0.01-2
  T 1.01-2
  T 1.15-2

Abrechnung nach lfm linearer Türabwicklung (2x Höhe + Breite)
Menge: 40,000 m

**04.04.10 Auskleidung der Türlaibungen, 1x GKFI, einseitiger Anschluss bis 45 cm**
Seitliche Auskleidung der Laibungen und Stürze von Türöffnungen mit in einer 1-lagigen Gipskartonplatte.

Technische Anforderungen:
Beplankung:  Imprägnierte Multifunktionsplatte mit
  Hartgipskern und Glasfaserarmierung
  GKFI, 1-mal, d = 12,5 mm
Ebenheitstoleranz:  Die Ebenheitstoleranz nach DIN
  18202 ist einzuhalten. Es gelten die
  Werte für flächenfertige Wände,
  Tab. 3, Zeile 2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Laibungstiefe:  bis 45 cm

Anschlüsse:  außen einseitig an
  GK-Vorsatzschale,
  mittig einseitiger Anschluss an
  vorh. Stahleckzarge

Rückschneiden der vorhandenen Beplankungen in separater Abrechnungspos.

Einbau von Eckschutzschienen in separater Abrechnungsposition.

Liefern und gemäß Herstellerangaben montieren.

Einbauort:  T 1.16-3
  T 1.15-1
  T 1.11-1

Abrechnung nach lfm linearer Türabwicklung (2x Höhe + Breite)
Menge: 17,000 m

**04.04.11 Auskleidung der Türlaibungen, 1x GKFI, beidseitiger Anschluss bis 12,5 cm**
Seitliche Auskleidung der Laibungen und Stürze von Türöffnungen mit in einer 1-lagigen Gipskartonplatte für den späteren Einbau von zargenlosen Aluminium Rohrrahmentüren in Abstimmung mit dem Türbauer.

Technische Anforderungen:
Beplankung:  Imprägnierte Multifunktionsplatte mit
  Hartgipskern und Glasfaserarmierung
  GKFI, 1-mal, d = 12,5 mm
Ebenheitstoleranz:  Die Ebenheitstoleranz nach DIN
  18202 ist einzuhalten. Es gelten die
  Werte für flächenfertige Wände,
  Tab. 3, Zeile 2.

Qualität:
Q 3 gemäß DIN 18181
Inkl. Herstellen aller Ecken, Putzab- und anschlüsse.
Notwendige Fugendeckstreifen sind je nach
Verspachtelungsystem als Bewehrung mit einzuarbeiten. s. VOB,C, DIN 18340

Oberfläche:
Spachtelung auf Gipskartonflächen zur Herstellung einer
Oberflächenqualität Q 3, geglättet
Flächen mit einem Flächenspachtel oder Gummirakel abziehen,
glätten und schleifen. Eventuelle Fehlstellen nachspachteln.
Spachtelmasse verarbeitungsfertig, emissionsarm, lösemittel- und weichmacherfrei, diffusionsfähig, rost inhibierend, mit
mineralischen Rohstoffen, für innen

Laibungstiefe:  bis 12,5 cm

Anschlüsse:  außen beidseitig an
  GK-Vorsatzschale,

Einbau von Eckschutzschienen in separater Abrechnungsposition.

Liefern und gemäß Herstellerangaben montieren.

Einbauort:  T. -1.01-1
  T 0.01-5
  T 1.01-1
  T 1.16-2

Abrechnung nach lfm linearer Türabwicklung (2x Höhe + Breite)
Menge: 40,000 m

#### Bereich 04.05 Oberflächenbehandlung von Wänden

**04.05.1 Verspachtelung vorh. GK-Wandoberflächen in Q3**
Spachteln und Schleifen der bauseits vorhandenen Gipsplatten gemäß Merkblatt Nr. 2 des Bundesverbandes der Gipsindustrie e.V., Qualitätsstufe Q3, Verarbeitung gemäß DIN 18181

Qualitätsstufe Q3, geglättet
Inkl. Herstellen aller Ecken, Putzab- und anschlüsse.
Notwendige Fugendeckstreifen sind je nach
Verspachtelungsystem als Bewehrung mit einzuarbeiten. s. VOB C, DIN 18340

Flächen mit einem Flächenspachtel oder Gummirakel abziehen,
glätten und schleifen. Eventuelle Fehlstellen nachspachteln.
Spachtelmasse verarbeitungsfertig, emissionsarm, lösemittel- und weichmacherfrei, diffusionsfähig, rost inhibierend, mit
mineralischen Rohstoffen, für innen.

Wandhöhen: bis 4,00 m

Einbauort:  G -1.06, G -1.07, G. -1.08, G -1.09,
  G -1.11, G -1.10, G 0.09,
  G 1.01, G, G -1.01, G 1.14, G -1.01
Menge: 101,548 m²

### Titel 05 Horizontaler Trockenbau

#### Bereich 05.01 Abhangdecken

*Hinweis: GK-Abhangdecke, gelocht*

**05.01.1 Rückbau vorh. GK-Akustikdecke (Rundlochung)**
Rückbau und Entsorgung der bauseits vorhandenen GK-Unterdeckenbeplankung (Lochplatten). Die Randfriese bleiben erhalten!

Die Beplankung muss demontiert werden, da eine Beleuchtungsschiene im östlichen Drittelspunkt des Flures (von der Treppe aus linker Drittelspunkt) vorgesehen ist. Diese Schiene war fälschlicherweise mittig im Flur geplant.

Die Unterkonstruktion ist bei der Demontage der Beplankung unbedingt vor Beschädigung zu schützen!

Demontage inkl. abseitiges Lagern, Prüfen auf Wiederverwendbarkeit sowie Entsorgung nicht wiederverwendbarer Platten.

Ausführungsort: G -1.02
Menge: 26,080 m²

**05.01.2 GK-Akustikdecke (Rundlochung)**
*** Bezugsbeschreibung
GK-Unterdecke nach DIN 18168-1, ausgeführt als Akustik-Lochdecke.

Technische Anforderungen:
Baustoffklasse: nicht brennbar (Baustoffklasse A), nach  DIN EN 13501-1
Beplankung:  GKB, d = 12,5 mm, Farbe: hochweiss
Qualität:  Q2 gemäß DIN 18181

Konstruktion:
Ausführung der Unterkonstruktion aus verzinkten Stahlblechprofilen DIN 18182-1, Grund- und Tragprofile CD 60/27. Abhängung mit Noniusabhängern, befestigen mit bauaufsichtlich zugelassenen Befestigungsmitteln.
Befestigung der Unterdecke in Randbereichen mit UD-Profilen. Achsabstände Grund- und Tragprofil nach statischem Erfordernis und Herstellerangaben. Position der UK in Abhängigkeit der Einbauten (z.B. Leuchten) und nach Abstimmung mit TGA. Befestigung der Unterkonstruktion mit bauaufsichtlich zugelassenen Befestigungsmitteln. Es dürfen nur Konstruktionsteile verwendet werden, die vom Hersteller der Unterdecke freigegeben sind. Alle Teile sind aus verzinktem Stahlblech herzustellen. Toleranzen und Qualitätsanforderung der DIN EN 13964 sind einzuhalten.

Befestigungsgrund:  Stahlbetondecken
Beplankung:  Decklage / Bekleidung aus
  rundgelochten Gipsplatten DIN 18180,
  einlagig, mit Luftreinigungseffekt,
  werkseits grundierten Kanten
Plattenstärke: 12,5 mm
Lochbild:  in Reihe - Rundlochung
Lochanteil:  mind. 19%
Rückseite:  laschiert mit schwarzem Vlies
  Ausführung der Fugen: gespachtelt
  Verarbeitung gemäß DIN 18181
  und Herstellervorgaben
Oberfläche:  hochweiss

Lieferung aller notwendigen Materialien und Montage und Ausbildung von Wandanschlüssen gemäß a.a.R.d.T. und Herstellervorgaben.

Einbauort:  G -1.02
Menge: 6,698 m²

**05.01.3 GK-Akustikdecke (Rundlochung) auf vorh. UK**
GK-Unterdecke nach DIN 18168-1, ausgeführt als Akustik-Lochdecke.

Technische Anforderungen:
Baustoffklasse: nicht brennbar (Baustoffklasse A), nach  DIN EN 13501-1
Beplankung:  GKB, d = 12,5 mm, Farbe: hochweiss
Qualität:  Q 2 gemäß DIN 18181

Konstruktion:
Ausführung auf bauseits vorhandener Unterkonstruktion aus verzinkten Stahlblechprofilen DIN 18182-1, Grund- und Tragprofile CD 60/27. Abhängung mit Noniusabhängern, befestigen mit bauaufsichtlich zugelassenen Befestigungsmitteln.
Befestigung der Unterdecke in Randbereichen mit UD-Profilen. Achsabstände Grund- und Tragprofil nach statischem Erfordernis und Herstellerangaben. Position der UK in Abhängigkeit der Einbauten (z.B. Leuchten) und nach Abstimmung mit TGA. Befestigung der Unterkonstruktion mit bauaufsichtlich zugelassenen Befestigungsmitteln. Es dürfen nur Konstruktionsteile verwendet werden, die vom Hersteller der Unterdecke freigegeben sind. Alle Teile sind aus verzinktem Stahlblech herzustellen. Toleranzen und Qualitätsanforderung der DIN EN 13964 sind einzuhalten.
Die bauseits vorhandene UK ist auf Anschluss/Annahme zu prüfen!

Befestigungsgrund:  Stahlbetondecken
Beplankung:  Decklage / Bekleidung aus
  rundgelochten Gipsplatten DIN 18180,  einlagig, mit Luftreinigungseffekt,
  werkseits grundierten Kanten
Plattenstärke: 12,5 mm
Lochbild:  in Reihe - Rundlochung
Lochanteil:  mind. 19%
Rückseite:  kaschiert mit schwarzem Vlies
  Ausführung der Fugen: gespachtelt
  Verarbeitung gemäß DIN 18181
  und Herstellervorgaben
Oberfläche:  hochweiss

Lieferung aller notwendigen Materialien und Montage und Ausbildung von Wandanschlüssen gemäß a.a.R.d.T. und Herstellervorgaben.

Einbauort:  G -1.02, G -1.01
Menge: 84,897 m²

**05.01.4 Randfries Gipskarton umlaufend auf vorh. UK, Breite: 15 cm**
*** Bezugsbeschreibung
Ausbildung der Randfriese umlaufend um Akustikdecke der Vorposition 05.01.02/03 aus ungelochten GKB-Bekleidung, flächenbündig verspachtelt. Umlaufenden Wandanschluss mit Trennstreifen aus Fugenspachtelung ausführen. Leistung inkl. Spachtelarbeiten für den Übergang zur GK-Akustikdecke der Vorposition und etwaiger Ausklinkungen durch Wandvorsprünge

Technische Anforderungen:
Baustoffklasse: nicht brennbar (Baustoffklasse A),
  nach DIN EN 13501-1
Beplankung:  GKB, d = 12,5 mm, Farbe: weiss
Friesbreite:  15 cm
Qualität:  Q 2 gemäß DIN 18181

Konstruktion:
Ausführung auf Unterkonstruktion aus der Vorposition aus verzinkten Stahlblechprofilen DIN 18182-1, Grund- und Tragprofile CD 60/27. Abhängung mit Noniusabhängern, befestigen mit bauaufsichtlich zugelassenen Befestigungsmitteln.
Befestigung der Unterdecke in Randbereichen mit UD-Profilen. Position der UK in Abhängigkeit der Einbauten (z.B. Leuchten) und nach Abstimmung mit TGA
Die bauseits vorhandene UK ist auf Anschluss/Annahme zu prüfen!

Lieferung aller notwendigen Materialien und Montage und Ausbildung von Wandanschlüssen gemäß a.a.R.d.T. und Herstellervorgaben.

Einbauort: G. -1.02, G -1.01
Menge: 56,940 m

**05.01.5 GK-Akustikdecke (Rundlochung), freitragend**
GK-Unterdecke nach DIN 18168-1, ausgeführt als freitragende Akustik-Lochdecke.

Einbauhöhe:  3,25 ü. OKF (Regelfall)
  bis 8,00 m
  (höchste Stelle vom unteren
  Treppenabsatz bis zur UKD)

Raumbreite  < 4,50 / 4,40 m

Technische Anforderungen:
Baustoffklasse: nicht brennbar (Baustoffklasse A), nach  DIN EN 13501-1
Beplankung:  GKB, d = 12,5 mm, Farbe: hochweiss
Qualität:  Q2 gemäß DIN 18181

Konstruktion:
Ausführung der Unterkonstruktion aus verzinkten Stahlblechprofilen DIN 18182-1,
Grundprofile als Doppelprofile UA 125, Randbefestigung mit UW 125, und Tragprofile aus Hutprofil 98 x 15 mm,
Verbindung mit Randprofil durch Anschluss- und Verbindungswinkel,
Befestigung mit für den Untergrund geeignetem Befestigungsmittel, Befestigungsabstand: 500 / 625 mm mit bauaufsichtlich zugelassenen Befestigungsmitteln.
Achsabstände Grund- und Tragprofil nach statischem Erfordernis und Herstellerangaben. Position der UK in Abhängigkeit der Einbauten (z.B. Leuchten) und nach Abstimmung mit TGA. Befestigung der Unterkonstruktion mit bauaufsichtlich zugelassenen Befestigungsmitteln. Es dürfen nur Konstruktionsteile verwendet werden, die vom Hersteller der Unterdecke freigegeben sind. Alle Teile sind aus verzinktem Stahlblech herzustellen. Toleranzen und Qualitätsanforderung der DIN EN 13964 sind einzuhalten.

Befestigungsgrund:  Mauerwerkswände, unverputzt
Beplankung:  Decklage / Bekleidung aus
  rundgelochten Gipsplatten DIN 18180,  einlagig, mit Luftreinigungseffekt,
  werkseits grundierten Kanten
Plattenstärke: 12,5 mm
Lochbild:  in Reihe - Rundlochung
Lochanteil:  mind. 19%
Rückseite:  kaschiert mit schwarzem Vlies
  Ausführung der Fugen: gespachtelt
  Verarbeitung gemäß DIN 18181
  und Herstellervorgaben
Oberfläche:  hochweiss

Lieferung aller notwendigen Materialien und Montage und Ausbildung von Wandanschlüssen gemäß a.a.R.d.T. und Herstellervorgaben.

Einbauort: G 0.01, G 1.01
Menge: 80,100 m²

**05.01.6 Randfries Gipskarton umlaufend, Breite: 15-25 cm**
Ausbildung der Randfriese umlaufend um freitragende Akustikdecke der Vorposition 05.01.05 aus ungelochten GKB-Bekleidung, flächenbündig verspachtelt. Umlaufenden Wandanschluss mit Trennstreifen aus Fugenspachtelung ausführen. Leistung inkl. Spachtelarbeiten für den Übergang zur GK-Akustikdecke der Vorposition und etwaiger Ausklinkungen durch Wandvorsprünge

Technische Anforderungen:
Baustoffklasse: nicht brennbar (Baustoffklasse A),
  nach DIN EN 13501-1
Beplankung:  GKB, d = 12,5 mm, Farbe: weiss
Friesbreite:  15-25 cm
  (abhängig von der Tiefe der
  angrenzen Vorsatzschale. Sichtbreite
  soll am Ende 15cm betragen.)
Qualität:  Q 2 gemäß DIN 18181

Konstruktion:
Ausführung auf Unterkonstruktion aus verzinkten Stahlblechprofilen DIN 18182-1,
Grundprofile als Doppelprofile UA 125, Randbefestigung mit UW 125, und Tragprofile aus Hutprofil 98 x 15 mm,
Verbindung mit Randprofil durch Anschluss- und Verbindungswinkel,
Befestigung mit für den Untergrund geeignetem Befestigungsmittel, Befestigungsabstand: 500 / 625 mm mit bauaufsichtlich zugelassenen Befestigungsmitteln.
Achsabstände Grund- und Tragprofil nach statischem Erfordernis und Herstellerangaben. Position der UK in Abhängigkeit der Einbauten (z.B. Leuchten) und nach Abstimmung mit TGA. Befestigung der Unterkonstruktion mit bauaufsichtlich zugelassenen Befestigungsmitteln. Es dürfen nur Konstruktionsteile verwendet werden, die vom Hersteller der Unterdecke freigegeben sind. Alle Teile sind aus verzinktem Stahlblech herzustellen. Toleranzen und Qualitätsanforderung der DIN EN 13964 sind einzuhalten.

Lieferung aller notwendigen Materialien und Montage und Ausbildung von Wandanschlüssen gemäß a.a.R.d.T. und Herstellervorgaben.

Einbauort: G. 0.01, G 1.01
Menge: 54,450 m

**05.01.7 Zementgebundene-Akustikdecke (Rundlochung), Brücke**
*** wie Position 05.01.2
Zementgebundene Lochdecke unter Befestigungsgrund
IPE 180 mit Achsabstand 2,66 m.

Einbau von geeignetenTragprofilen zur Herstellung von ausreichenden Befestigungspunkten.

Einbau:  Brücke zwischen Altbau und Neubau
Menge: 25,000 m²

**05.01.8 Laibungsfläche Randfries an Aussenkanten, H = 500 mm**
Vertikale Verkleidung der Laibungsfläche des Randfrieses der Position 07.02 an äußeren Abschlusskanten. inkl. aller erforderlicher Unterkonstruktionen und Verbindungselementen.
Beplankung, einlagig mit geschlossenen GKB-Platten.
Höhe der Leibungsflächen 500 mm, Einbauhöhe 3,60 m.  Eckschutzschienen sind einzuarbeiten und einzuspachteln (Eckschutzschienen s. gesonderte Position), inkl. bauaufsichtlich zugelassenen Befestigungsmitteln.

Einbauort:  Gebäudeteil 1914, Flur EG - G 0.01
Menge: 5,000 m

*Hinweis: Akustik-Rasterdecke*

**05.01.9 Akustik-Rasterdecke, ausgefälzte Kanten**
Liefern und Montieren einer kassetierten Mineralfaser-Abhangdecke gemäß Übersichtsplanung Architekt.
Herausnehmbare Akustik-Deckenplatten aus beidseitig endbeschichteter, fest gebundener Mineralwolle. Plattendesign nach Wahl und Bemusterung des AG.

Technische Anforderungen:
Randausbildung: Anschluss an GK-Randfries
  (gesonderte Position) mittels
  notwendiger Randwinkel oder
  Übergangsprofilen
Abhängehöhe: so gering wie möglich
Einbauhöhe:  bis 2,65 m
Achsraster:  Regelachsraster  625 mm
Abmessung Platten: 600 x 600 mm
Ausführung:  gestufte und ringsum
  ausgefälzte Kanten
Plattenstärke: 15 - 20 mm
Plattenfarbe:  weiß, endbehandelt
Plattenoptik:  fein, unregelmäßig perforiert
Absorption:  alpha w = 0,9, Absorptionsklasse A
  nach EN ISO 11654
Lichtreflexion: 84 % nach ISO 7724-2,
  ISO 7724-3
Feuchtebeständigkeit: bis 70 %
Baustoffklasse: nicht brennbar (Baustoffklasse A),
  nach DIN EN 13501-1

Konstruktion:
Unterkonstruktion für das Einhängen der Deckenplatten als verzinkte Stahlblechprofile, Sichtseite matt weiß beschichtet. Sichtflächen sind höhengleich zu montieren, kein Auflegen der Profile.

Abhängen von Tragprofilen mit Spannabhängern. Die Tragprofile sind auszurichten und zu nivellieren. Der Abstand der Abhänger richtet sich nach den Anforderungen aus der DIN 18168, der DIN EN 13964, sowie der Statik des Systems und ist vom Auftragnehmer nachzuweisen und festzulegen.

In Querrichtung zu den Tragprofilen sind Verbindungsprofile und parallel zu den Tragprofilen sind kurze Verbindungsprofile einzuhängen und auszurichten. Verbindungsprofile sind mit Verbindungswinkeln gegen Verschieben zu sichern.

Befestigung der Unterkonstruktion mit bauaufsichtlich zugelassenen Befestigungsmitteln. Auf eine waage- und fluchtgerechte Montage des Systems ist zu achten. Es dürfen nur Konstruktionsteile verwendet werden, die vom Hersteller der Kassettendecke freigegeben sind. Alle Teile sind aus verzinktem Stahlblech oder Aluminium herzustellen.

Platten:
In die beschriebene Konstruktion sind Akustik-Mineralplatten nach DIN EN 13964 und DIN 18177 einzulegen. Passplatten sind bauseits herzustellen. Die Einhängung hat formschlüssig und spannungsfrei zu erfolgen.

Toleranzen und Qualitätsanforderung der DIN EN 13964 sind einzuhalten.

Einbau der Platten gemäß Deckenspiegel unter Berücksichtigung von 270 Einbau - Leuchten.

Einbauort:  G -1.08, G -1.10
Menge: 25,577 m²

**05.01.10 Akustik-Rasterdecke, ausgefälzte Kanten in vorh. UK**
Liefern und Montieren herausnehmbarer Akustik-Deckenplatten aus beidseitig endbeschichteter, fest gebundener Mineralwolle in eine kassetierten Mineralfaser-Abhangdecke gemäß Übersichtsplanung Architekt.
Plattendesign nach Wahl und Bemusterung des AG.

Technische Anforderungen:
Randausbildung: Anschluss an GK-Randfries (gesonderte Position) mittels notwendiger Randwinkel oder Übergangsprofilen
Abhängehöhe: bis 400 mm
  (in Bereich unter F-30-Decke 180
  mm)
Einbauhöhe:  bis 3,70 m ü. OK FFB
  bis Unterkante Abhangdecke
Achsraster:  Regelachsraster  625 mm
Abmessung Platten: 600 x 600 mm
Ausführung:  gestufte und ringsum
  ausgefälzte Kanten
Plattenstärke: 15 - 20 mm
Plattenfarbe:  weiß, endbehandelt
Plattenoptik:  fein, unregelmäßig perforiert
Absorption:  alpha w = 0,9, Absorptionsklasse A
  nach EN ISO 11654
Lichtreflexion: 84 % nach ISO 7724-2,
  ISO 7724-3
Feuchtebeständigkeit: bis 70 %
Baustoffklasse: nicht brennbar (Baustoffklasse A),
  nach DIN EN 13501-1

Konstruktion:
Unterkonstruktion (bauseits vorhanden) für das Einhängen der Deckenplatten als verzinkte Stahlblechprofile, Sichtseite matt weiß beschichtet. Sichtflächen sind höhengleich zu montieren, kein Auflegen der Profile.

Abhängen von Tragprofilen mit Spannabhängern. Die Tragprofile sind auszurichten und zu nivellieren. Der Abstand der Abhänger richtet sich nach den Anforderungen aus der DIN 18168, der DIN EN 13964, sowie der Statik des Systems und ist vom Auftragnehmer nachzuweisen und festzulegen.

In Querrichtung zu den Tragprofilen sind Verbindungsprofile und parallel zu den Tragprofilen sind kurze Verbindungsprofile einzuhängen und auszurichten. Verbindungsprofile sind mit Verbindungswinkeln gegen Verschieben zu sichern.

Befestigung der Unterkonstruktion mit bauaufsichtlich zugelassenen Befestigungsmitteln. Auf eine waage- und fluchtgerechte Montage des Systems ist zu achten. Es dürfen nur Konstruktionsteile verwendet werden, die vom Hersteller der Kassettendecke freigegeben sind. Alle Teile sind aus verzinktem Stahlblech oder Aluminium herzustellen.

Die bauseits vorhandene UK ist auf Anschluss/Annahme zu prüfen!

Platten:
In die beschriebene Konstruktion sind Akustik-Mineralplatten nach DIN EN 13964 und DIN 18177 einzulegen. Passplatten sind bauseits herzustellen. Die Einhängung hat formschlüssig und spannungsfrei zu erfolgen.

Toleranzen und Qualitätsanforderung der DIN EN 13964 sind einzuhalten.

Einbau der Platten gemäß Deckenspiegel unter Berücksichtigung von 270 Einbau - Leuchten.
Menge: 1192,750 m²

**05.01.11 Herstellen von Plattenschnitten der Rasterdecke**
Herstellen von Plattenschnitten der Rasterdecke zur Anpassung an gewünschte Deckengeometrie

Abrechnung pro Meter Schnittkantenlänge
Menge: 364,620 m

**05.01.12 Randfries Zementplatte umlaufend, Breite: 20 cm, Brücke**
*** wie Position 05.01.4
Randfries Zementplatte umlaufend, Breite: 20 cm, für Zementgebundene Lochdecke unter Befestigungsgrund
IPE 180 mit Achsabstand 2,66 m.

Einbau von geeignetenTragprofilen zur Herstellung von ausreichenden Befestigungspunkten. UK hier bauseits nicht schon vorhanden.

Einbauort:  Bauteil Brücke
Menge: 26,000 m

*Hinweis: Holzwolle-Akustikplatten*

**05.01.13 Holzwolle-Akustikplatten, 1-lagig**
Akustikplatten aus magnesitgebundener Holzwolle
nach EN 13964, DIN EN 13168 und nach WW EN 13168-L4-W2-T2-S2-P2-Cl3.

Befestigungsuntergrund: Stb.-Decke
Plattenmaterial: Holzwolle-Akustikplatten
Plattendicke: 25 mm
Plattenformat: 600 x 600 mm
Baustoffklasse: A2-s1, d0 nach DIN EN 13501-1
Oberfläche:  charakteristische Textur der
  Holzwolle, weiß (ähnlich
  RAL 9010), spritzbeschichtet
  UG -Mehrzweckraum
  Raum G -1.12
Randausbildung:  Anschluss an GK-Randfries mittels
  notwendiger Randwinkel oder
  Übergangsprofilen

Ökolog. Fußabdruck: GWP= 6,22 kg CO2eq/m²
Chloridgehalt:  Klasse Cl3 < 0,06%
Formaldehydklasse: E1 nach EN 13964
  Asbestfrei nach EN 13964
Dickentoleranz:  T2 (± 1 mm) nach EN 13168
Gleichmäßige Oberflächenbeschaffenheit durch Produktion im Endlosstrangverfahren in einer Doppelbandformanlage.

Baubiologisch geprüftes und empfohlenes Produkt (IBR) Emissionsarmes Produkt, nachgewiesen nach AgBB/DIBt-Methode (Blauer Engel)

PEFCTM zertifizierte Holzwolle

Erfüllung folgender Umweltanforderungen (Materialgesundheit, Kreislauffähigkeit, Energie, Wasser, soziale Verantwortung jeweils mindestens ‚hoch‘/gleichwertig). Nachweis durch C2C Gold oder gleichwertige, objektiv überprüfbare Zertifikate/Prüfberichte (z. B. EPDs mit Kenngrößen, unabhängige Produktprüfungen).

Angebotenes Fabrikat: '.........'

Im Einheitspreis inbegriffen sind:

das gesamte erforderliche Material und die fix und fertige Montage der Decke,

ohne Unterschied der Lage der Geschoße und der Raumhöhe,

eventuelle Mehrkosten für eine Deckenneigung bis 5 °,

eventuelle Mehrkosten für Auswechslungsarbeiten an der Unterkonstruktion plus die

Anarbeitung der Platten an Belüftungsschlitze, Dehnfugen, Lichtkuppeln, Öffnungen,
Leuchten etc., soweit sie nicht gesondert vergütet werden,

die farbliche Nachbehandlung nachträglich hergestellter Schnittkanten, bzw.

Faserausbrüchen etc.

Montage:
Sichtbare T-Schienenmontage
Platten in sichtbare T-24 Profile normgerecht und nach Angaben des Herstellers verlegen. Plattenanschluss an die Wände mittels sichtbarem Wandwinkel und Wandfedern.

Unterkonstruktion:
Sichtbare T-Schienenmontage
Sichtbares Einlegesystem nach DIN EN 13964, bestehend aus verzinkten T-24 Haupt- und Querprofilen, Abhänger, Randwinkel, Wandfedern und Befestigungsmitteln.
Die Wandwinkel sind an den Ecken auf Gehrung zu schneiden und fachgerecht zu montieren.
Sichtfläche aller Metallteile: klarweiß

Hauptschiene:  T-24/38 (nach stat. Erfordernis )
Regelachsabstand:  625 mm

Querprofil:  T-24/38 bzw. T-24/32
  (nach stat. Erfordernis )
Regelachsabstand:  625 mm

Wandfedern:  T-24/38 bzw. T-24/32
  (nach stat. Erfordernis )
Abhängehöhe (TKH):  max. 90 mm,
Abhängerabstand:  nach stat. Erfordernis
Raumhöhe:  2,65 m
Unterkante AHD:  2,56

Angebotene Fabrikate: '.........'

In flucht- und waagrechter Deckenmontage normgerecht und nach Angaben des Hersteller verlegen und mittels entsprechend korrosionsgeschützter, bauaufsichtlich zugelassener Dübel und Schrauben befestigen.
Ebenheit der Oberfläche nach EN-DIN 13964 Anhang A.5.2.

Liefern und gemäß Herstellerangaben montieren.

Einbauort:  G -1.12
Menge: 52,870 m²

**05.01.14 Randfries Gipskarton umlaufend an HWL, Breite bis 15 cm**
Ausbildung von Randfriesen umlaufend um HWL-Akustikdecke aus ungelochten GKB-Bekleidung, abgehängt, mit einer Breite von 15 cm, flächenbündig verspachtelt.
Umlaufender Wandanschluss mit Trennstreifen aus Fugenspachtelung ausführen. Leistung inkl. Spachtelarbeiten für den Übergang zur GK-Akustikdecke der Vorposition und etwaiger Ausklinkungen durch Wandvorsprünge.

Technische Anforderungen:
Baustoffklasse: nicht brennbar (Baustoffklasse A),
  nach DIN EN 13501-1
Beplankung:  GKB, d = 12,5 mm,
Farbe:  weiss
Friesbreite:  bis 15cm
  Ausführung mit Stufenrandprofil
Qualität:  Q 2 gemäß DIN 18181

Konstruktion:
Ausführung der Unterkonstruktion aus verzinkten Stahlblechprofilen DIN 18182-1, Grund- und Tragprofile CD 60/27. Abhängung mit Noniusabhängern, befestigen mit bauaufsichtlich zugelassenen Befestigungsmitteln.
Befestigung der Unterdecke in Randbereichen mit UD-Profilen. Position der UK in Abhängigkeit der Einbauten (z.B. Leuchten) und nach Abstimmung mit TGA

Lieferung aller notwendigen Materialien und Montage und Ausbildung von Wandanschlüssen gemäß a.a.R.d.T. und Herstellervorgaben.

Einbauort: G. -1.12
Menge: 30,700 m

**05.01.15 GK-Abhangdecke, F-90 von unten, Lagerräume**
Unterdecke gemäß DIN 18168-1
Einbauhöhe:  < 2,40 m, Abhängehöhe so niedrig wie  möglich

Feuerwiderstandsklasse DIN 4102-2 F90,
für die Deckenbekleidung allein bei Brandbeanspruchung von unten zum Schutz der Rohdecke.

Befestigungsuntergrund: Stahlbeton
Ausführung der Unterkonstruktion aus verzinkten Stahlblechprofilen DIN 18182-1,
als Grund- und Tragprofile CD 60/27,
Abhängung mit Direktabhängern, befestigen mit bauaufsichtlich zugelassenen Befestigungsmitteln.

Decklage/Bekleidung aus Gipsplatten DIN 18180 bzw. Typ DF EN 520:  1. Lage: Massivbauplatte,
 Plattendicke 25 mm,
 2. Lage Feuerschutzplatten, Plattendicke: 18 mm
 Verarbeitung gemäß DIN 18181.

Verspachtelung der Gipsplatten gemäß Merkblatt Nr. 2 des Bundesverbandes der Gipsindustrie e.V. Qualitätsstufe Q2 Standardverspachtelung,
Verarbeitung gemäß DIN 18181. Spachtelmaterial gemäß DIN EN 13963, Typ 4B bzw. Typ 3B, emissionsarm (AgBB/DIBt-konform) - Fabrikat frei, gleichwertig.

Lieferung aller notwendigen Materialien und Montage und Ausbildung von Wandanschlüssen gemäß a.a.R.d.T. und Herstellervorgaben.

Einbauort: G -1.15, G-1.14
Menge: 20,000 m²

**05.01.16 Glattputzen anschließender roher Wände an Brandschutzdecken und Abkastungen**
Glattspachtelung der Wandanschlüsse an "rohem" und unebenen Mauerwerk als Voraussetzung für die Brandschutzbekleidung der Stahlträger und Decken im Kellerbereich

Ausführungsort:  G. -1.14, G -1.15

Abrechnung in lfm Anschlussbereich
Menge: 75,000 m

**05.01.17 Zulage zu GK-Randfriesen: Richtungswechsel**
Menge: 38,000 St

**05.01.18 Zulage zu GK-Akustikdecken: "Richten" der vorh. UK**
Zulage für das lotrechte "Richten" von aus der Flucht geratenen Schienen der vorhandenen Rasterdeckenunterkonstruktion

Abrechnung pro gerichteter Schiene in Stk.
Menge: 5,000 St

#### Bereich 05.02 Deckenkoffer

**05.02.1 Deckenkoffer, 2-seitig, Abwicklung bis 110 cm, L-Form**
Herstellen einer 2-seitigen horizontalen Abkastung von Installationsleitung o.ä. mit GK-Platten. Befestigung mit Metallprofilen. Anschlüsse acrylversiegelt.

Technische Anforderungen :
Beplankung:  GKB, 2-mal 12,5 mm,
  einseitig beplankt
Grundform:  L-Form, 2-seitig
Arbeitshöhe:  bis 2,65 m
Abwicklung:  bis 150 cm
Qualität:  Q2 gemäß DIN 18181
Ständerabstand: nach Erfordernis, inkl. horizontaler
  Profilverlängerung

Konstruktion:
Ausführung mit Unterkonstruktion aus verzinktem Stahlblechprofilen DIN 18182-1, Befestigung mit bauaufsichtlich zugelassenen Befestigungsmitteln. Ständerachsabstände gem. Einbauhöhe. Ständerachsabstände nach statischem und technischem Erfordernis. Inkl. vertikaler Profilverlängerungen.

Beplankung
Beplankung einseitig, zweilagig aus GKB-Platten DIN 18180, Plattendicke 12,5 mm, Verarbeitung gemäß DIN 18181, Befestigung nach DIN 18182-2. Eckschutzschienen sind in die Ecken einzuarbeiten (Abrechnung Profile über gesonderte Position).

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Liefern und Montage gemäß Herstellerangaben

Einbauort:  G -1.12
Menge: 4,780 m²

**05.02.2 Deckenkoffer, 2-seitig, F-90, Abwicklung bis 220 cm, L-Form**
Herstellen einer 3-seitigen horizontalen Abkastung von Installationsleitung o.ä. mit ´Feuerschutz-Platten. Befestigung mit Metallprofilen. Ausstopfen der Zwischenräume vollsatt mit Mineralwolle. Anschlüsse acrylversiegelt.

Technische Anforderungen :
Brandschutztechnische Anforderungen an die Bekleidung,
Feuerwiderstandsklasse 90 Minuten nach DIN EN 13381-4.
Beplankung: 1. Lage: Massivbauplatte, Plattendicke: 25 mm,
 2. Lage Feuerschutzplatten, Plattendicke:  18 mm,, einseitig
Grundform:  L-Form, 2-seitig
Arbeitshöhe:  bis 2,65 m
Abwicklung:  bis 220 cm
Qualität:  Q2 gemäß DIN 18181
Ständerabstand: nach Erfordernis, inkl. horizontaler
  Profilverlängerung

Konstruktion:
Ausführung mit Unterkonstruktion aus verzinktem Stahlblechprofilen DIN 18182-1, Befestigung mit bauaufsichtlich zugelassenen Befestigungsmitteln. Ständerachsabstände gem. Einbauhöhe. Ständerachsabstände nach statischem und technischem Erfordernis. Inkl. vertikaler Profilverlängerungen.

Beplankung
Decklage/Bekleidung aus Gipsplatten DIN 18180 bzw. Typ DF EN 520:
1. Lage: Massivbauplatte, Plattendicke 25 mm,
2. Lage Feuerschutzplatten, Plattendicke 18 mm,
Verarbeitung gemäß DIN 18181.Eckschutzschienen sind in die Ecken einzuarbeiten (Abrechnung Profile über gesonderte Position).

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Die Höhe des Koffers ist flächenbündig mit der angrenzenden Abhangdecke auszuführen.

Liefern und Montage gemäß Herstellerangaben

Einbauort: G -1.02
Menge: 5,510 m²

**05.02.3 Deckenkoffer, 3-seitig, F-90, Abwicklung bis 240 cm, U-Form**
Herstellen einer 3-seitigen horizontalen Abkastung von Installationsleitung o.ä. mit ´Feuerschutz-Platten. Befestigung mit Metallprofilen. Ausstopfen der Zwischenräume vollsatt mit Mineralwolle. Anschlüsse acrylversiegelt.

Technische Anforderungen :
Brandschutztechnische Anforderungen an die Bekleidung,
Feuerwiderstandsklasse 90 Minuten nach DIN EN 13381-4.
Beplankung: 1. Lage: Massivbauplatte
Plattendicke: 25 mm,
  2. Lage: Feuerschutzplatte
Plattendicke: 18 mm
Grundform:  U-Form, 3-seitig
Arbeitshöhe:  bis 2,65 m
Abwicklung:  bis 240 cm
Qualität:  Q 2 gemäß DIN 18181
Ständerabstand: nach Erfordernis, inkl.
  horizontaler Profilverlängerung

Konstruktion:
Ausführung mit Unterkonstruktion aus verzinktem Stahlblechprofilen DIN 18182-1, Befestigung mit bauaufsichtlich zugelassenen Befestigungsmitteln. Ständerachsabstände gem. Einbauhöhe. Ständerachsabstände nach statischem und technischem Erfordernis. Inkl. vertikaler Profilverlängerungen.

Beplankung
Decklage/Bekleidung aus Gipsplatten DIN 18180 bzw. Typ DF EN 520:
zweilagig,
1. Lage: Massivbauplatte, Plattendicke 25 mm,
2. Lage Feuerschutzplatten, Plattendicke 18 mm,
Verarbeitung gemäß DIN 18181.Eckschutzschienen sind in die Ecken einzuarbeiten (Abrechnung Profile über gesonderte Position).

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Die Höhe des Koffers ist flächenbündig mit der angrenzenden Abhangdecke auszuführen.

Liefern und Montage gemäß Herstellerangaben

Einbauort: G -1.02
Menge: 3,505 m²

**05.02.4 Zulage zu 05.02.03: Dehnungsfuge**
Ausbilden einer Dehnungsfuge im Anschlussbereich Akustikdecke an F90 Abkofferung.

Einbauort:  G -1.02, zum abgehenden Flur
Menge: 1,000 m

**05.02.5 Stahlträgerbekleidung als Abkastung, 2-seitig, F-90, Abwicklung bis 120 cm, L-Form**
Herstellen einer 2-seitigen horizontalen Abkastung von Stahlträgern in der Decke mit ´Feuerschutz-Platten. Befestigung mit Metallprofilen. Ausstopfen der Zwischenräume vollsatt mit Mineralwolle. Anschlüsse acrylversiegelt.

Technische Anforderungen :
Brandschutztechnische Anforderungen an die Bekleidung,
Feuerwiderstandsklasse 90 Minuten nach DIN EN 13381-4.
Beplankung: 1. Lage: Massivbauplatte, Plattendicke: 25 mm,
  2. Lage Feuerschutzplatte Plattendicke: 18 mm
Grundform:  L-Form, 2-seitig
Arbeitshöhe:  bis 2,40 m
Abwicklung:  bis 120 cm
Qualität:  Q 3 gemäß DIN 18181
Ständerabstand: nach Erfordernis, inkl.horizontaler
  Profilverlängerung

Konstruktion:
Ausführung mit Unterkonstruktion aus verzinktem Stahlblechprofilen DIN 18182-1, Befestigung mit bauaufsichtlich zugelassenen Befestigungsmitteln. Ständerachsabstände gem. Einbauhöhe. Ständerachsabstände nach statischem und technischem Erfordernis. Inkl. vertikaler Profilverlängerungen.

Beplankung
Decklage/Bekleidung aus Gipsplatten DIN 18180 bzw. Typ DF EN 520:
zweilagig,
1. Lage: Massivbauplatte, Plattendicke 25 mm,
2. Lage Feuerschutzplatten, Plattendicke 18 mm,
Verarbeitung gemäß DIN 18181.Eckschutzschienen sind in die Ecken einzuarbeiten (Abrechnung Profile über gesonderte Position).

Qualität:
Beplankung ist in Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Abrechnung je Meter Stahlträgerlänge

Liefern und Montage gemäß Herstellerangaben

Einbauort:  G -1.15, G -1.14, Vorraum 1 und 2
Menge: 4,000 m

**05.02.6 Stahlträger-Bekleidung, dreiseitig, F-90, IPE ~ 300, TRH**
Stahlträger-Bekleidung mit Feuerschutzplatten

Brandschutztechnische Anforderungen an die Bekleidung,
Feuerwiderstandsklasse 90 Minuten nach DIN EN 13381-4.

Verwendete Profilart nach DIN EN 10025-1: IPE 300, Profilhöhe in 300 mm. (näherungsweise)

Ausführung ohne Unterkonstruktion, dreiseitig mit nicht brennbaren, faserverstärkten Gipsplatten GM-F gem. DIN EN 15283-1 Brandverhalten A1 DIN EN 13501-1:
Plattendicke 20+20 mm, Achsabstand max. 600 mm, zweilagig, Plattenstoß stumpf stoßen. Fehlstellen mit systemzugelassenem Spachtel schließen. Befestigung aller Beplankungslagen mit Stahlklammern nach DIN 18182-2 bzw. DIN EN 14566 mit Stahldrahtdurchmesser = 1,34 mm oder mit bauaufsichtlich zugelassenen Befestigungsmitteln

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Einbauhöhe:  bis 2,50 m

Liefern und Montage gemäß Herstellerangaben

Einbauort:  G 0.01, unterhalb der Treppe zum OG

Abrechnung pro Meter Stahlträgerlänge
Menge: 4,200 m

**05.02.7 Stahlträger-Bekleidung, zwei-/dreiseitig, F-90, IPE ~ 300, Lagerräume**
Stahlträger-Bekleidung mit Feuerschutzplatten

Brandschutztechnische Anforderungen an die Bekleidung,
Feuerwiderstandsklasse 90 Minuten nach DIN EN 13381-4.

Verwendete Profilart nach DIN EN 10025-1: IPE 300, Profilhöhe in 300 mm (näherungsweise)

Ausführung ohne Unterkonstruktion, dreiseitig mit nicht brennbaren, faserverstärkten Gipsplatten GM-F gem. DIN EN 15283-1 Brandverhalten A1 DIN EN 13501-1:
Plattendicke 20+20 mm, Achsabstand max. 600 mm, zweilagig, Plattenstoß stumpf stoßen. Fehlstellen mit systemzugelassenem Spachtel schließen. Befestigung aller Beplankungslagen mit Stahlklammern nach DIN 18182-2 bzw. DIN EN 14566 mit Stahldrahtdurchmesser = 1,34 mm oder mit bauaufsichtlich zugelassenen Befestigungsmitteln

Einbauhöhe:  bis 2,40 m

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Liefern und Montage gemäß Herstellerangaben

Einbauort:  G -1.15, G -1.14 Fenstersturz

Abrechnung pro Meter Stahlträgerlänge
Menge: 4,000 m

**05.02.8 Stahlträger-Bekleidung, ein-/zweiseitig, F-90, IPE ~ 300, Flurkreuzung**
Stahlträger-Bekleidung mit Feuerschutzplatten

Brandschutztechnische Anforderungen an die Bekleidung,
Feuerwiderstandsklasse 90 Minuten nach DIN EN 13381-4.

Verwendete Profilart nach DIN EN 10025-1: IPE 300, Profilhöhe in 300 mm (näherungsweise)

Ausführung ohne Unterkonstruktion, dreiseitig mit nicht brennbaren, faserverstärkten Gipsplatten GM-F gem. DIN EN 15283-1 Brandverhalten A1 DIN EN 13501-1:
Plattendicke 20+20 mm, Achsabstand max. 600 mm, zweilagig, Plattenstoß stumpf stoßen. Fehlstellen mit systemzugelassenem Spachtel schließen. Befestigung aller Beplankungslagen mit Stahlklammern nach DIN 18182-2 bzw. DIN EN 14566 mit Stahldrahtdurchmesser = 1,34 mm oder mit bauaufsichtlich zugelassenen Befestigungsmitteln
Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Liefern und Montage gemäß Herstellerangaben

Einbauhöhe:  bis 3,50 m

Einbauort:  G 0.01/G 0.02 Flurkreuzung

Abrechnung pro Meter Stahlträgerlänge
Menge: 3,000 m

**05.02.9 Stahlträger-Bekleidung, dreiseitig, F-90, IPE ~ 300, TRH**
Stahlträger-Bekleidung mit Feuerschutzplatten

Brandschutztechnische Anforderungen an die Bekleidung,
Feuerwiderstandsklasse 90 Minuten nach DIN EN 13381-4.

Verwendete Profilart nach DIN EN 10025-1: IPE 300, Profilhöhe in 300 mm. (näherungsweise)

Ausführung ohne Unterkonstruktion, dreiseitig mit nicht brennbaren, faserverstärkten Gipsplatten GM-F gem. DIN EN 15283-1 Brandverhalten A1 DIN EN 13501-1:
Plattendicke 20+20 mm, Achsabstand max. 600 mm, zweilagig, Plattenstoß stumpf stoßen. Fehlstellen mit systemzugelassenem Spachtel schließen. Befestigung aller Beplankungslagen mit Stahlklammern nach DIN 18182-2 bzw. DIN EN 14566 mit Stahldrahtdurchmesser = 1,34 mm oder mit bauaufsichtlich zugelassenen Befestigungsmitteln

Es ist einzukalkulieren, dass im Bereich des Trägers die UK der Abhangdecke schon vorhanden ist! Siehe Foto!

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Liefern und Montage gemäß Herstellerangaben

Einbauhöhe:  bis 2,65 m

Einbauort:  G -1.02, im Bereich der Flurkreuzung

Abrechnung pro Meter Stahlträgerlänge
Menge: 3,000 m

**05.02.10 Stahlträger-Bekleidung, dreiseitig, F-90, Rundstab ca. 25 mm, TRH**
Stahlträger-Bekleidung mit Feuerschutzplatten

Brandschutztechnische Anforderungen an die Bekleidung,
Feuerwiderstandsklasse 90 Minuten nach DIN EN 13381-4.

Verwendete Profilart nach DIN EN 10025-1: Rundstab ca. 25 mm

Ausführung ohne Unterkonstruktion, dreiseitig mit nicht brennbaren, faserverstärkten Gipsplatten GM-F gem. DIN EN 15283-1 Brandverhalten A1 DIN EN 13501-1:
Plattendicke 20+20 mm, Achsabstand max. 600 mm, zweilagig, Plattenstoß stumpf stoßen. Fehlstellen mit systemzugelassenem Spachtel schließen. Befestigung aller Beplankungslagen mit Stahlklammern nach DIN 18182-2 bzw. DIN EN 14566 mit Stahldrahtdurchmesser = 1,34 mm oder mit bauaufsichtlich zugelassenen Befestigungsmitteln

Einbauhöhe:  bis 8,00 m
  (höchste Stelle vom unteren
  Treppenabsatz bis zur UKD)

Abwicklung = ca. 30 cm, dreiseitig
Längenausbreitung einer Abkastung = ca. 100 cm

Qualität:
Q 2 gemäß DIN 18181
Inkl. Herstellen aller Ecken, Putzab- und anschlüsse.
Notwendige Fugendeckstreifen sind je nach
Verspachtelungsystem als Bewehrung mit einzuarbeiten. s. VOB,C, DIN 18340

Oberfläche:
Spachtelung auf Gipskartonflächen zur Herstellung einer
Oberflächenqualität Q 2, geglättet
Flächen mit einem Flächenspachtel oder Gummirakel abziehen,
glätten und schleifen. Eventuelle Fehlstellen nachspachteln.
Spachtelmasse verarbeitungsfertig, emissionsarm, lösemittel- und weichmacherfrei, diffusionsfähig, rost inhibierend, mit
mineralischen Rohstoffen, für innen

Einbauort:  G 1.01, bauseits vorhandene
  GK-Decke (F90)

Die vorhandene Deckenbekleidung erfolgte in Direktmontage auf Holzbalken.

Liefern und Montage gemäß Herstellerangaben

Abrechnung pro Meter Stahlträgerlänge
Menge: 3,000 St

#### Bereich 05.03 Öffnungen in Decken

**05.03.1 Aussparungen in GK-Decken, rund, Durchmesser 30 bis 130 mm**
Kreisrunde durchgehende Öffnungen in den GK-Decken herstellen für die Durchführung von TGA-Leitungen. gemäß Ausführungsplanung und nach Abstimmung mit der TGA, im Zuge der normalen Beplankungsarbeiten.

Durchmesser: 30 bis 130 mm
Menge: 10,000 St

**05.03.2 Aussparungen in GK-Decken, eckig, Querschnitte bis 0,10 m²**
Herstellen von rechteckigen Aussparungen in Gipskartondecken für Durchdringungen von querenden technischen Leitungen, in  Abstimmung mit den TGA-Gewerken, im Zuge der normalen Beplankungsarbeiten. Inkl. aller ggf. erforderlichen Auswechselungen. Ausführung gem. vorliegender Planung und Herstellerangaben, sowie abZ der Abhangdecken.

Querschnitt :  < 0,10 m²
Menge: 11,000 St

**05.03.3 Aussparung in GK-Decken, eckig, Beleuchtungsschiene**
Herstellen einer rechteckigen Aussparung in der Gipskartondecke für den Einbau einer bauseits vorhandenen Beleuchtungsschiene (DELTALIGHT SPM20) Abstimmung mit dem Elektro-Gewerk, im Zuge der normalen Beplankungsarbeiten. Inkl. aller ggf. erforderlichen Auswechselungen, sowie Spachteln des Anschlussbereiches.
Ausführung gem. vorliegender Planung und Herstellerangaben, sowie abZ der Abhangdecken.

Querschnitt :  25.910 mm x 57mm
Menge: 25,910 m

**05.03.4 Kabelauslässe Akustik-Rasterecke**
Herstellen von Kabelauslässen in Mineralfaser-Rasterdecke für diverse Aufbauten z.B. Brandmelder, inkl. Einmessen gemäß Ausführungsplanung und nach Abstimmung mit der TGA.

Die Abrechnung erfolgt pro Auslass, nicht pro Kabel.
Menge: 25,000 St

**05.03.5 Deckenöffnung für Langfeldleuchte, L ca. 1,22m**
Herstellen von rechteckigen Aussparungen in Gipskarton-Akustikdecken für Durchdringungen von Langfeldleuchten L ca. 1,22m, in  Abstimmung mit den TGA-Gewerken, im Zuge der normalen Beplankungsarbeiten. Inkl. aller ggf. erforderlichen Auswechselungen. Ausführung gem. vorliegender Planung und Herstellerangaben, sowie abZ der Abhangdecken.

Einbauort:  G -1.02
Menge: 2,000 St

**05.03.6 Revisionsklappe 400 x400 mm bis 12,5mm, in gelochter GK-Akustikdecke**
Einbau einer Revisionsklappe 400 x 400 mm für Deckensysteme ohne bauphysikalische Anforderung.
Unterkonstruktion mit CD 60/27-Profilen gemäß DIN EN 14195 und DIN 18182-1 anordnen.
Ausschnitt der Gipsplatte nach System-Datenblatt und Schemazeichnungen ausbilden.
Dicke der Beplankung:  12,5 mm.

Verschraubung des Außenrahmens nach DIN 18182-2 oder
bauaufsichtlich zugelassenen Verbindungsmitteln, ggf. mit Distanzrahmen/ -streifen unterlegen.
Innendeckel flächenbündig mit Gipsplatte verkleben oder wahlweise verschrauben.
Revisionsklappen-Außenrahmen nach DIN EN 13963 in Qualitätsstufe Q2 gemäß Merkblatt Nr. 2 des Bundesverbandes der Gipsindustrie e.V. verspachteln.
Menge: 1,000 St

**05.03.7 Anschluss der Bodentreppe innerhalb der Rasterdecke**
Anpassen und Herstellen des Deckenanschlusses der abgehängten Mineralfaser-Rasterdecke an die vorhandene Bodentreppe (lichte Öffnung ca. 140 × 70 cm).

Zuschneiden und Anarbeiten der Deckenunterkonstruktion an die vorhandene Öffnung.

Ausbildung der Öffnungskanten mit umlaufendem Laibungsanschluss aus 12,5 mm Gipskartonplatten, lot- und fluchtgerecht montiert.
Höhe des Laibungsanschluss  ca. 35 cm

Unterkonstruktion aus verzinkten Stahlblechprofilen gemäß DIN 18182, Befestigung an bestehender Holzbalkendecke.

Stöße und Fugen gemäß Qualitätsstufe Q2 nach Merkblatt Nr. 2 des Bundesverbandes der Gipsindustrie verspachtelt.

Saubere und passgenaue Anarbeitung der Rasterdecke an den Gipskarton-Laibungsanschluss.

Alle Nebenarbeiten, Zuschnitte, Befestigungen und erforderliche Abhängungen sind in die Leistung einzurechnen.

Arbeitshöhe:  bis 4,00 m
Einbauort  G 1.15
Menge: 1,000 St

#### Bereich 05.04 Oberflächenbehandlung von Decken

**05.04.1 Verspachtelung vorh. GK-Deckenoberflächen in Q2**
Spachteln und Schleifen der bauseits vorhandenen Gipsplatten gemäß Merkblatt Nr. 2 des Bundesverbandes der Gipsindustrie e.V., Qualitätsstufe Q2, Verarbeitung gemäß DIN 18181

Qualitätsstufe Q2, geglättet
Inkl. Herstellen aller Ecken, Putzab- und anschlüsse.
Notwendige Fugendeckstreifen sind je nach
Verspachtelungsystem als Bewehrung mit einzuarbeiten. s. VOB C, DIN 18340

Flächen mit einem Flächenspachtel oder Gummirakel abziehen,
glätten und schleifen. Eventuelle Fehlstellen nachspachteln.
Spachtelmasse verarbeitungsfertig, emissionsarm, lösemittel- und weichmacherfrei, diffusionsfähig, rost inhibierend, mit
mineralischen Rohstoffen, für innen.

Wandhöhen: bis 3,50 m

Einbauort:  G -1.01, G -1.02, G 0.22
Menge: 16,192 m²

**05.04.2 Kopie von Verspachtelung vorh. GK-Deckenoberflächen in Q2**
Spachteln und Schleifen der bauseits vorhandenen Gipsplatten gemäß Merkblatt Nr. 2 des Bundesverbandes der Gipsindustrie e.V., Qualitätsstufe Q2, Verarbeitung gemäß DIN 18181

Qualitätsstufe Q2, geglättet
Inkl. Herstellen aller Ecken, Putzab- und anschlüsse.
Notwendige Fugendeckstreifen sind je nach
Verspachtelungsystem als Bewehrung mit einzuarbeiten. s. VOB C, DIN 18340

Flächen mit einem Flächenspachtel oder Gummirakel abziehen,
glätten und schleifen. Eventuelle Fehlstellen nachspachteln.
Spachtelmasse verarbeitungsfertig, emissionsarm, lösemittel- und weichmacherfrei, diffusionsfähig, rost inhibierend, mit
mineralischen Rohstoffen, für innen.

Wandhöhen: bis 3,50 m

Einbauort:  G -1.01, G -1.02, G 0.22
Menge: 16,192 m²

**05.04.3 Kopie von Verspachtelung vorh. GK-Deckenoberflächen in Q2**
Spachteln und Schleifen der bauseits vorhandenen Gipsplatten gemäß Merkblatt Nr. 2 des Bundesverbandes der Gipsindustrie e.V., Qualitätsstufe Q2, Verarbeitung gemäß DIN 18181

Qualitätsstufe Q2, geglättet
Inkl. Herstellen aller Ecken, Putzab- und anschlüsse.
Notwendige Fugendeckstreifen sind je nach
Verspachtelungsystem als Bewehrung mit einzuarbeiten. s. VOB C, DIN 18340

Flächen mit einem Flächenspachtel oder Gummirakel abziehen,
glätten und schleifen. Eventuelle Fehlstellen nachspachteln.
Spachtelmasse verarbeitungsfertig, emissionsarm, lösemittel- und weichmacherfrei, diffusionsfähig, rost inhibierend, mit
mineralischen Rohstoffen, für innen.

Wandhöhen: bis 3,50 m

Einbauort:  G -1.01, G -1.02, G 0.22
Menge: 16,192 m²

### Titel 06 Verstärkungen/Profile

**06.1 Rückbau CD 60/27-Profile**
Bauseitig vorhandene Direktabhänger als Wandhalter, sowie CD 60/27-Profile im Treppenraum entfernen und entsorgen.

Die UK im Bereich der Heizkörper soll stehen bleiben. An diese Stelle ist gemäß der Anschlussprüfung (sep. Pos.) mit der Leistung anzuknüpfen!

Bauhöhe:  bis 4,00m

Abrechnung pro m/Profillänge
Menge: 52,000 m

**06.2 verstärkte Ständerprofile, UA-Profile 50/40, 2 mm, gelocht**
Einbau von verstärkten Metallständerprofile UA 75/40 in Montagewänden oder Vorsatzschalen, 2 mm stark, raumhoch zu montieren. Befestigung auf Rohfußboden und an Stahlbetondecke (unter Beachtung des gleitenden Deckenanschlusses) mittels Eckwinkeln und Befestigungsmaterial. Lieferung aller notwendigen Materialien und Montage gemäß und Herstellerangaben.

Einbauort:  G -1.07, G 0.22, G 0.13, G 1.11,
 G 1.15, G -1.09, G -1.10
Menge: 55,380 m

**06.3 Wandverstärkungen, Universal-Traversen**
Universal-Traversen aus Mehrschichtholzplatten 25 mm dick, 625 x 1000 mm, mit Metalllaschen zur planebenen Montage an CW-Profilen der Montagewände. Für wandhängende Lasten bis 1,5 kN/m Wandlänge ausgelegt.

Lieferung und Montage inkl. Montagezubehör und Befestigungsmitteln, gemäß Herstellerangaben.

Einbauort:  Küchenvorsatzschale G 0.22
Menge: 8,000 St

**06.4 Eckschutzschienen**
Lieferung von Eckschutzschienen zum Einbau an Aussenecken von Trockenbauwänden, freistehenden Trockenbauwandenden, Öffnungsleibungen, etc.
Menge: 401,080 m

### Titel 07 Stundenlohnarbeiten

*Hinweis: Vorbemerkungen Stundenlohnarbeiten*
Grundsätzlich sind jegliche zusätzliche Arbeiten, welche über den Umfang dieses
Leistungsverzeichnisses hinausgehen, leistungsbezogen und nicht stundenbezogen,
in Form von Nachträgen anzubieten.

Stundenlohnarbeiten dürfen in absoluten Ausnahmefällen und nur mit
Zustimmung der Bauleitung des Auftraggebers durchgeführt werden.
Für diese Arbeiten sind der Bauleitung täglich Nachweise zur Anerkennung vorzulegen.
Die Nachweise sind für einzelne Arbeiten abzugeben. Von der Bauleitung
nicht anerkannte Nachweise bleiben bei der Stundenlohnabrechnung unberücksichtigt.
Es werden ausschließlich die vereinbarten Verrechnungssätze vergütet.
Es sind die Vordrucke der Bauleitung zu verwenden.

Verrechnungssätze für Stundenlohnarbeiten sind einschließlich vermögenswirksamer Leistungen mit den Zuschlägen für Gemeinkosten (Sozialkassenbeiträge, Winterumlage und dgl.) sowie Lohn- und Gehaltsnebenkosten, Zuschläge für Überstunden und Samstagsarbeiten, Fahrtkosten sowie Wagnis und Gewinn anzubieten. Zuschläge für Sonn- und Feiertage werden gesondert vergütet.

**07.1 Verrechnungssatz für Vorarbeiter**
Verrechnungssatz, wie in Vorbemerkungen zu Stundenlohnarbeiten beschrieben für:

Vorarbeiter für Trockenbauarbeiten o. dgl.
Menge: 1,000 h

**07.2 Verrechnungssatz für Facharbeiter**
Verrechnungssatz, wie in Vorbemerkungen zu Stundenlohnarbeiten beschrieben für:

Facharbeiter für Trockenbauarbeiten o. dgl.
Menge: 1,000 h

**07.3 Verrechnungssatz für Bauhelfer**
Verrechnungssatz, wie in Vorbemerkungen zu Stundenlohnarbeiten beschrieben für:

Bauhelfer für Trockenbauarbeiten o. dgl.
Menge: 1,000 h
